# Coberta plana transitable

- Propietat de l'arxiu: CYPE INGENIEROS, S.A.
- Format: FIEBDC-3/2002
- Divisa: EUR
- Costos indirectes: 3.00 %
- IVA: 21.00 %

## Q Cobertes

### QA Planes

#### QAB Transitables no ventilades

**QAB111** m² Coberta plana transitable, no ventilada, amb enrajolat fix, tipus convencional, pendent del 1% al 5%, per a trànsit de vianants privat. FORMACIÓ DE PENDENTS: mitjançant vorada de tremujals, aiguafons i juntes amb mestres de maó ceràmic buit doble i capa d'argila expandida, abocada en sec i consolidada en la seva superfície amb beurada de ciment, proporcionant una resistència a compressió de 1 MPa i con una conductivitat tèrmica de 0,087 W/(mK), amb espessor medi de 10 cm; amb capa de regularització de morter de ciment, industrial, M-5 de 4 cm d'espessor, acabat remolinat; AÏLLAMENT TÈRMIC: panell rígid de poliestirè extrudit, de superfície llisa i mecanitzat lateral de mitja mossa, de 50 mm d'espessor, resistència a compressió >= 300 kPa; CAPA SEPARADORA SOTA CAPA DE REFORÇ: geotèxtil no teixit compost per fibres de polièster unides per tiretes, (150 g/m²); CAPA DE REFORÇ: morter de ciment CEM II/B-P 32,5 N tipus M-10 de 4 cm d'espessor; IMPERMEABILITZACIÓ: tipus monocapa, no adherida, formada per una làmina impermeabilitzant, desolidaritzant i difusora de vapor d'aigua de polietilè amb estructura nervada i cavitats quadrades en forma de cua d'oreneta, de 3 mm d'espessor, Schlüter-DITRA 25 30M "SCHLÜTER-SYSTEMS", fixada al suport en perímetre mitjançant adhesiu cimentós d'enduriment normal C1, junts amb banda de segellat Schlüter-KERDI-KEBA 100/125 fixada amb adhesiu bicomponent Schlüter-KERDI-COLL-L, i cavalcaments fixats amb adhesiu bicomponent Schlüter-KERDI-COLL-L; CAPA DE PROTECCIÓ: paviment de rajoles ceràmiques de gres rústic, 20x20 cm col·locades en capa fina amb adhesiu cimentós d'enduriment normal, C1 sense cap característica addicional, color gris, directament sobre la impermeabilització, rejuntat amb morter de junts cimentós millorat, amb absorció d'aigua reduïda i resistència elevada a l'abrasió tipus CG 2 W A, color blanc, per junts de 2 a 15 mm. Inclús creuetes de PVC.
Coberta plana transitable, no ventilada, amb enrajolat fix, tipus convencional, pendent del 1% al 5%, per a trànsit de vianants privat. FORMACIÓ DE PENDENTS: mitjançant vorada de tremujals, aiguafons i juntes amb mestres de maó ceràmic buit doble i capa d'argila expandida, abocada en sec i consolidada en la seva superfície amb beurada de ciment, proporcionant una resistència a compressió de 1 MPa i con una conductivitat tèrmica de 0,087 W/(mK), amb espessor medi de 10 cm; amb capa de regularització de morter de ciment, industrial, M-5 de 4 cm d'espessor, acabat remolinat; AÏLLAMENT TÈRMIC: panell rígid de poliestirè extrudit, de superfície llisa i mecanitzat lateral de mitja mossa, de 50 mm d'espessor, resistència a compressió >= 300 kPa; CAPA SEPARADORA SOTA CAPA DE REFORÇ: geotèxtil no teixit compost per fibres de polièster unides per tiretes, (150 g/m²); CAPA DE REFORÇ: morter de ciment CEM II/B-P 32,5 N tipus M-10 de 4 cm d'espessor; IMPERMEABILITZACIÓ: tipus monocapa, no adherida, formada per una làmina impermeabilitzant, desolidaritzant i difusora de vapor d'aigua de polietilè amb estructura nervada i cavitats quadrades en forma de cua d'oreneta, de 3 mm d'espessor, Schlüter-DITRA 25 30M "SCHLÜTER-SYSTEMS", fixada al suport en perímetre mitjançant adhesiu cimentós d'enduriment normal C1, junts amb banda de segellat Schlüter-KERDI-KEBA 100/125 fixada amb adhesiu bicomponent Schlüter-KERDI-COLL-L, i cavalcaments fixats amb adhesiu bicomponent Schlüter-KERDI-COLL-L; CAPA DE PROTECCIÓ: paviment de rajoles ceràmiques de gres rústic, 20x20 cm col·locades en capa fina amb adhesiu cimentós d'enduriment normal, C1 sense cap característica addicional, color gris, directament sobre la impermeabilització, rejuntat amb morter de junts cimentós millorat, amb absorció d'aigua reduïda i resistència elevada a l'abrasió tipus CG 2 W A, color blanc, per junts de 2 a 15 mm. Inclús creuetes de PVC.
Inclou: Replanteig dels punts singulars. Replanteig dels pendents i traçat de tremujals, aiguafons i juntes. Formació de pendents mitjançant vorada de tremujals, aiguafons i juntes amb mestres de maó. Replè de juntes amb poliestirè expandit. Abocament en sec de l'argila expandida fins a arribar al nivell de coronació de les mestres, i consolidació amb beurada de ciment. Abocament, estesa i reglejat del morter de regularització. Revisió de la superfície base en la que es realitza la fixació de l'aïllament d'acord amb les exigències de la tècnica a emprar. Tall, ajust i col·locació de l'aïllament. Col·locació de la capa separadora sota capa de reforç. Execució de la base de morter. Neteja i preparació de la superfície. Aplicació de l'adhesiu cimentós. Col·locació de la impermeabilització. Abocat, estès i reglejat del material d'unió o anivellació. Replanteig dels junts del paviment. Replantejament del paviment i faixat de juntes i punts singulars. Col·locació de les rajoles amb junta oberta. Segellat de juntes de paviment i perimètriques. Rejuntat del paviment.
Criteri d'amidament de projecte: Superfície mesurada en projecció horitzontal, segons documentació gràfica de Projecte, des de les cares interiors dels ampits o plastrons perimetrals que la limiten.
Criteri de mesura d'obra: Es mesurarà, en projecció horitzontal, la superfície realment executada segons especificacions de Projecte, des de les cares interiors dels ampits o plastrons perimetrals que la limiten.
Criteri de valoració econòmica: El preu no inclou l'execució i el segellat dels junts ni l'execució d'acabats en les trobades amb paraments i desaigües.

| Codi | Ut | Descripció | Rendiment | Preu | Import |
|---|---|---|---|---|---|
| mt04lcc010c | U | Maó ceràmic buit (totxana), per revestir, 29x14x9 cm, per a ús en fàbrica protegida (peça P), densitat 805 kg/m³, segons UNE-EN 771-1. (material) | 3.000 | 0.16 | 0.48 |
| mt01arl030aa | m³ | Argila expandida, subministrada en sacs, segons UNE-EN 13055-1. (material) | 0.100 | 135.87 | 13.59 |
| mt09lec020b | m³ | Beurada de ciment 1/3 CEM II/B-P 32,5 N. (material) | 0.010 | 105.10 | 1.05 |
| mt16pea020b | m² | Panell rígid de poliestirè expandit, segons UNE-EN 13163, mecanitzat lateral recte, de 20 mm d'espessor, resistència tèrmica 0,55 m²K/W, conductivitat tèrmica 0,036 W/(mK), per junta de dilatació. (material) | 0.010 | 1.34 | 0.01 |
| mt08aaa010a | m³ | Aigua. (material) | 0.014 | 1.50 | 0.02 |
| mt09mif010ca | t | Morter industrial per a obra de paleta, de ciment, color gris, categoria M-5 (resistència a compressió 5 N/mm²), subministrat en sacs, segons UNE-EN 998-2. (material) | 0.075 | 33.86 | 2.54 |
| mt16pxa010ac | m² | Panell rígid de poliestirè extrudit, segons UNE-EN 13164, de superfície llisa i mecanitzat lateral de mitja mossa, de 50 mm d'espessor, resistència a compressió >= 300 kPa, resistència tèrmica 1,5 m²K/W, conductivitat tèrmica 0,034 W/(mK), Euroclasse E de reacció al foc segons UNE-EN 13501-1, amb codi de designació XPS-EN 13164-T1-CS(10/Y)300-DS(70,90)-DLT(2)5-CC(2/1,5/50)125-WL(T)0,7-WD(V)3-FTCD1. (material) | 1.050 | 3.50 | 3.68 |
| mt14gsa020bc | m² | Geotèxtil no teixit compost per fibres de polièster unides per tiretes, amb una resistència a la tracció longitudinal de 1,88 kN/m, una resistència a la tracció transversal de 1,49 kN/m, una obertura de con a l'assaig de perforació dinàmica segons UNE-EN ISO 13433 inferior a 40 mm, resistència CBR a punxonament 0,3 kN i una massa superficial de 150 g/m², segons UNE-EN 13252. (material) | 1.050 | 0.52 | 0.55 |
| mt09mor010e | m³ | Morter de ciment CEM II/B-P 32,5 N tipus M-10, confeccionat en obra con 380 kg/m³ de ciment i una proporció en volum 1/4. (material) | 0.040 | 133.30 | 5.33 |
| mt09mcr021g | kg | Adhesiu cimentós d'enduriment normal, C1, segons UNE-EN 12004, color gris. (material) | 4.600 | 0.35 | 1.61 |
| mt15res300d | m² | Làmina impermeabilitzant, desolidaritzant i difusora de vapor d'aigua de polietilè amb estructura nervada i cavitats quadrades en forma de cua d'oreneta, de 3 mm d'espessor, Schlüter-DITRA 25 30M "SCHLÜTER-SYSTEMS", revestida de geotèxtil no teixit en una de les seves cares, subministrada en rotllos de 30 m de longitud. (material) | 1.100 | 16.14 | 17.75 |
| mt15res060d | kg | Adhesiu bicomponent, Schlüter-KERDI-COLL-L "SCHLÜTER-SYSTEMS", a base d'una dispersió acrílica sense dissolvents i pols de ciment, per la closa de juntes. (material) | 0.105 | 9.08 | 0.95 |
| mt15res020ob | m | Banda de segellat, Schlüter-KERDI-KEBA 100/125 "SCHLÜTER-SYSTEMS", de 125 mm d'amplada i 0,1 mm de gruix, per a làmina impermeabilitzant flexible de polietilè, amb ambdues cares revestides de geotèxtil no teixit, subministrada en rotllos de 30 m de longitud. (material) | 0.100 | 3.38 | 0.34 |
| mt18bcr010he800 | m² | Rajola ceràmica de gres rústic, 20x20 cm, 8,00€/m², capacitat d'absorció d'aigua 3%<=E<6%, grup AII, segons UNE-EN 14411, resistència al lliscament Rd>45 segons UNE 41901 EX, lliscabilitat classe 3 segons CTE. (material) | 1.050 | 8.00 | 8.40 |
| mt18acc050b | U | Creuetes de PVC per a separació entre 3 i 15 mm. (material) | 14.000 | 0.03 | 0.42 |
| mt18rcr010a300 | m | Entornpeu ceràmic de gres rústic, de 7 cm d'amplada, 3,00€/m. (material) | 0.400 | 3.00 | 1.20 |
| mt09mcp020fE | kg | Morter de junts cimentós millorat, amb absorció d'aigua reduïda i resistència elevada a l'abrasió, tipus CG2 W A, segons UNE-EN 13888, color blanc, per junts de 2 a 15 mm, a base de ciment d'alta resistència, quars, additius especials, pigments i resines sintètiques, per a rejuntat de tot tipus de peces ceràmiques. (material) | 0.050 | 0.78 | 0.04 |
| mo020 | h | Oficial 1ª construcció. (mà d'obra) | 0.104 | 24.50 | 2.55 |
| mo113 | h | Peó ordinari construcció. (mà d'obra) | 0.568 | 20.46 | 11.62 |
| mo029 | h | Oficial 1ª aplicador de làmines impermeabilitzants. (mà d'obra) | 0.151 | 24.50 | 3.70 |
| mo067 | h | Ajudant aplicador de làmines impermeabilitzants. (mà d'obra) | 0.151 | 21.75 | 3.28 |
| mo054 | h | Oficial 1ª muntador d'aïllaments. (mà d'obra) | 0.058 | 25.32 | 1.47 |
| mo101 | h | Ajudant muntador d'aïllaments. (mà d'obra) | 0.058 | 21.75 | 1.26 |
| mo023 | h | Oficial 1ª enrajolador. (mà d'obra) | 0.464 | 24.50 | 11.37 |
| mo061 | h | Ajudant enrajolador. (mà d'obra) | 0.232 | 21.75 | 5.05 |
| % | % | Costos directes complementaris | 2 % | 98.26 | 1.97 |
|  |  | Costos directes |  |  | 100.23 |
