# Perfil per junta

- Propietat de l'arxiu: CYPE INGENIEROS, S.A.
- Format: FIEBDC-3/2002
- Divisa: EUR
- Costos indirectes: 3.00 %
- IVA: 21.00 %

## R Revestiments i extradossats

### RS Paviments

#### RSM De fusta

**RSM060** m Perfil per junta.
Perfil d'alumini, Schlüter-RENO-T 9/14 A "SCHLÜTER-SYSTEMS", utilitzat en junta de partició (per unions al mateix nivell).
Inclou: Replanteig de les peces segons la seva longitud. Tall de les peces. Fixació de les peces.
Criteri d'amidament de projecte: Longitud mesurada segons documentació gràfica de Projecte.
Criteri de mesura d'obra: Es mesurarà la longitud realment executada segons especificacions de Projecte.

| Codi | Ut | Descripció | Rendiment | Preu | Import |
|---|---|---|---|---|---|
| mt18jrs080ce | m | Perfil en T d'alumini, Schlüter-RENO-T 9/14 A "SCHLÜTER-SYSTEMS", de 14 mm de longitud, amb ànima de 9 mm d'altura, subministrat en barres de 2,5 m de longitud, per a acabat de revestiments i protecció de cantells. (material) | 1.050 | 3.22 | 3.38 |
| mo025 | h | Oficial 1ª instal·lador de paviments de fusta. (mà d'obra) | 0.180 | 27.50 | 4.95 |
| % | % | Costos directes complementaris | 3 % | 8.33 | 0.25 |
|  |  | Costos directes |  |  | 8.58 |
