# Regulació d'un circuit de calefacció per terra radiant

- Propietat de l'arxiu: CYPE INGENIEROS, S.A.
- Format: FIEBDC-3/2002
- Divisa: EUR
- Costos indirectes: 3.00 %
- IVA: 21.00 %

## I Instal·lacions

### IC Calefacció, refrigeració, climatització i A.C.S.

#### ICE Emissors per aigua per a calefacció i refrigeració

**ICE157** U Regulació d'un circuit de calefacció per terra radiant.
Vàlvula de regulació de la temperatura ambient amb limitador de la temperatura de retorn regulable entre 20°C i 40°C per a un circuit de calefacció, model Schlüter-BEKOTEC-THERM-BTRTBR V2W "SCHLÜTER-SYSTEMS", amb roda de termòstat per a regulació de la temperatura entre 7°C i 28°C, purgador d'aire, connexions eurocon de 3/4", instal·lada en caixa de 145x190x57 mm, encastable en paret, amb tapa lacada en blanc de 155x210 mm, i 2 corbatubs de plàstic, amb kit de 2 ràcords de coure niquelat amb sortida roscada eurocon femella, 14 mm x 3/4", model Schlüter-BEKOTEC-THERM-BTZ2 KV 14, per a connexió del circuit de terra radiant a la vàlvula i kit de 2 ràcords de coure niquelat amb sortida roscada eurocon mascle, 14 mm x 3/4", model Schlüter-BEKOTEC-THERM-BTZ2 AN 14 per a connexió del tub al circuit d'alta temperatura. Totalment muntat, connexionat i provat.
Inclou: Replanteig de la unitat. Col·locació i fixació de la unitat. Connexionat de la unitat a la canonada.
Criteri d'amidament de projecte: Nombre d'unitats previstes, segons documentació gràfica de Projecte.
Criteri de mesura d'obra: Es mesurarà el nombre d'unitats realment executades segons especificacions de Projecte.

| Codi | Ut | Descripció | Rendiment | Preu | Import |
|---|---|---|---|---|---|
| mt38sch150f | U | Vàlvula de regulació de la temperatura ambient amb limitador de la temperatura de retorn regulable entre 20°C i 40°C per a un circuit de calefacció, model Schlüter-BEKOTEC-THERM-BTRTBR V2W "SCHLÜTER-SYSTEMS", amb roda de termòstat per a regulació de la temperatura entre 7°C i 28°C, purgador d'aire, connexions eurocon de 3/4", instal·lada en caixa de 145x190x57 mm, encastable en paret, amb tapa lacada en blanc de 155x210 mm, i 2 corbatubs de plàstic. (material) | 1.000 | 306.72 | 306.72 |
| mt38sch065fg | U | Kit de 2 ràcords de coure niquelat amb sortida roscada eurocon femella, 14 mm x 3/4", model Schlüter-BEKOTEC-THERM-BTZ2 KV 14 "SCHLÜTER-SYSTEMS". (material) | 1.000 | 10.81 | 10.81 |
| mt38sch066k | U | Kit de 2 ràcords de coure niquelat amb sortida roscada eurocon mascle, 14 mm x 3/4", model Schlüter-BEKOTEC-THERM-BTZ2 AN 14 "SCHLÜTER-SYSTEMS". (material) | 1.000 | 16.27 | 16.27 |
| mo004 | h | Oficial 1ª calefactor. (mà d'obra) | 0.240 | 29.34 | 7.04 |
| mo103 | h | Ajudant calefactor. (mà d'obra) | 0.240 | 25.25 | 6.06 |
| % | % | Costos directes complementaris | 2 % | 346.90 | 6.94 |
|  |  | Costos directes |  |  | 353.84 |
