# Termòstat per a sistema de calefacció per sostre, paret o terra radiants

- Propietat de l'arxiu: CYPE INGENIEROS, S.A.
- Format: FIEBDC-3/2002
- Divisa: EUR
- Costos indirectes: 3.00 %
- IVA: 21.00 %

## I Instal·lacions

### IC Calefacció, refrigeració, climatització i A.C.S.

#### ICM Emissors elèctrics per a calefacció

**ICM058** U Termòstat per a sistema de calefacció per sostre, paret o terra radiants.
Regulació de la temperatura amb termòstat-programador digital encastable amb pantalla tàctil, color blanc RAL 9010 acabat brillant, model Schlüter-DITRA-HEAT-DH E RT2/BW "SCHLÜTER-SYSTEMS", alimentació monofàsica a 230 V, programació diària i setmanal, visualització de la temperatura i del consum energètic i amb dues sondes de temperatura, de 3 m de longitud i kit de muntatge, model Schlüter-DITRA-HEAT-DH E ZS1 "SCHLÜTER-SYSTEMS", format per caixetí de connexió del termòstat, protecció d'alumini per al final de la sonda i tub corrugat de protecció de 2,5 m de longitud, per a sistema Schlüter-DITRA-HEAT-E "SCHLÜTER-SYSTEMS" de calefacció per terra radiant elèctric.
Inclou: Obertura de regata en el parament per allotjar els tubs de canalització. Obertura de regata en el terra per allotjar el tub corrugat protector de la sonda de temperatura sota la làmina desolidaritzant. Col·locació de la sonda de temperatura. Connexionat elèctric amb els emissors i amb la xarxa elèctrica subministradora. Comprovació del seu correcte funcionament.
Criteri d'amidament de projecte: Nombre d'unitats previstes, segons documentació gràfica de Projecte.
Criteri de mesura d'obra: Es mesurarà el nombre d'unitats realment executades segons especificacions de Projecte.

| Codi | Ut | Descripció | Rendiment | Preu | Import |
|---|---|---|---|---|---|
| mt38sch410n | U | Regulació de la temperatura amb termòstat-programador digital encastable amb pantalla tàctil, color blanc RAL 9010 acabat brillant, model Schlüter-DITRA-HEAT-DH E RT2/BW "SCHLÜTER-SYSTEMS", alimentació monofàsica a 230 V, programació diària i setmanal, visualització de la temperatura i del consum energètic i amb dues sondes de temperatura, de 3 m de longitud. (material) | 1.000 | 230.66 | 230.66 |
| mt38sch412d | U | Kit de muntatge per al sistema de regulació de la temperatura, model Schlüter-DITRA-HEAT-DH E ZS1 "SCHLÜTER-SYSTEMS", format per caixetí de connexió del termòstat, protecció d'alumini per al final de la sonda i tub corrugat de protecció de 2,5 m de longitud. (material) | 1.000 | 15.81 | 15.81 |
| mo004 | h | Oficial 1ª calefactor. (mà d'obra) | 0.120 | 29.34 | 3.52 |
| mo103 | h | Ajudant calefactor. (mà d'obra) | 0.120 | 25.25 | 3.03 |
| % | % | Costos directes complementaris | 2 % | 253.02 | 5.06 |
|  |  | Costos directes |  |  | 258.08 |
