# Drenatge de terres amb làmines drenants

- Propietat de l'arxiu: CYPE INGENIEROS, S.A.
- Format: FIEBDC-3/2002
- Divisa: EUR
- Costos indirectes: 3.00 %
- IVA: 21.00 %

## N Aïllaments e impermeabilitzacions

### ND Drenatges

#### NDN Terres

**NDN010** m² Drenatge de terres amb làmines drenants.
Drenatge de terres amb làmina drenant d'estructura nodular de polietilè, Schlüter-TROBA-PLUS 8G "SCHLÜTER-SYSTEMS", amb nòduls de 8 mm d'altura, revestida de malles en la seva cara superior, col·locada directament sobre la impermeabilització.
Inclou: Tall i preparació de les làmines drenants. Col·locació de les làmines drenants.
Criteri d'amidament de projecte: Superfície mesurada segons documentació gràfica de Projecte.
Criteri de mesura d'obra: Es mesurarà la superfície realment executada segons especificacions de Projecte.

| Codi | Ut | Descripció | Rendiment | Preu | Import |
|---|---|---|---|---|---|
| mt15res350a | m² | Làmina drenant d'estructura nodular de polietilè, Schlüter-TROBA-PLUS 8G "SCHLÜTER-SYSTEMS", amb nòduls de 8 mm d'altura, revestida de malles en la seva cara superior, subministrada en rotllos de 12,5 m de longitud. (material) | 1.050 | 23.61 | 24.79 |
| mo029 | h | Oficial 1ª aplicador de làmines impermeabilitzants. (mà d'obra) | 0.024 | 28.42 | 0.68 |
| mo067 | h | Ajudant aplicador de làmines impermeabilitzants. (mà d'obra) | 0.024 | 25.28 | 0.61 |
| % | % | Costos directes complementaris | 2 % | 26.08 | 0.52 |
|  |  | Costos directes |  |  | 26.60 |
