# Desolidarització i drenatge baix revestiment ceràmic o de pedra natural, amb làmines nodulars de polietilè

- Propietat de l'arxiu: CYPE INGENIEROS, S.A.
- Format: FIEBDC-3/2002
- Divisa: EUR
- Costos indirectes: 3.00 %
- IVA: 21.00 %

## N Aïllaments e impermeabilitzacions

### NS Desolidaritzacions

#### NSN Terres

**NSN015** m² Desolidarització i drenatge baix revestiment ceràmic o de pedra natural, amb làmines nodulars de polietilè.
Desolidarització i drenatge baix revestiment ceràmic o de pedra natural, amb làmina drenant d'estructura nodular de polietilè, Schlüter-DITRA-DRAIN 4 "SCHLÜTER-SYSTEMS", amb nòduls de 4 mm d'altura, revestida de geotèxtil no teixit de polipropilè en una de les seves cares, fixada al suport amb adhesiu cimentós d'enduriment normal, C1, color gris, estès amb plana dentada i segellat de juntes amb cinta autoadhesiva, Schlüter-DITRA-DRAIN-STUV KB 90.
Inclou: Tall i preparació de la làmina. Estès de l'adhesiu cimentós sobre la superfície suport. Col·locació de la làmina. Col·locació de la cinta autoadhesiva per a segellat de junts.
Criteri d'amidament de projecte: Superfície mesurada segons documentació gràfica de Projecte.
Criteri de mesura d'obra: Es mesurarà la superfície realment executada segons especificacions de Projecte.

| Codi | Ut | Descripció | Rendiment | Preu | Import |
|---|---|---|---|---|---|
| mt09mcr021g | kg | Adhesiu cimentós d'enduriment normal, C1, segons UNE-EN 12004, color gris. (material) | 2.000 | 0.35 | 0.70 |
| mt15res310b | m² | Làmina drenant d'estructura nodular de polietilè, Schlüter-DITRA-DRAIN 4 "SCHLÜTER-SYSTEMS", amb nòduls de 4 mm d'altura, revestida de geotèxtil no teixit de polipropilè en una de les seves cares, subministrada en rotllos de 25 m de longitud. (material) | 1.050 | 21.83 | 22.92 |
| mt15res315b | m | Cinta autoadhesiva, Schlüter-DITRA-DRAIN-STUV KB 90 "SCHLÜTER-SYSTEMS", de 90 mm d'amplada, subministrada en rotllos de 30 m de longitud. (material) | 0.250 | 7.22 | 1.81 |
| mo029 | h | Oficial 1ª aplicador de làmines impermeabilitzants. (mà d'obra) | 0.120 | 28.42 | 3.41 |
| mo067 | h | Ajudant aplicador de làmines impermeabilitzants. (mà d'obra) | 0.120 | 25.28 | 3.03 |
| % | % | Costos directes complementaris | 2 % | 31.87 | 0.64 |
|  |  | Costos directes |  |  | 32.51 |
