# Entornpeu d'alumini

- Propietat de l'arxiu: CYPE INGENIEROS, S.A.
- Format: FIEBDC-3/2002
- Divisa: EUR
- Costos indirectes: 3.00 %
- IVA: 21.00 %

## R Revestiments i extradossats

### RS Paviments

#### RSD Acabats de paviment

**RSD015** m Entornpeu d'alumini.
Entornpeu d'alumini anoditzat, acabat natural, Schlüter-DESIGNBASE-SL 80 AE "SCHLÜTER-SYSTEMS", de 80 mm d'altura i 11,5 mm d'amplada a la base. COL·LOCACIÓ: amb adhesiu.
Inclou: Neteja i preparació de la superfície suport. Replanteig. Tall de l'entornpeu. Col·locació i fixació de l'entornpeu. Resolució de cantonades i trobades. Neteja final.
Criteri d'amidament de projecte: Longitud mesurada segons documentació gràfica de Projecte, sense incloure buits de portes. No s'ha incrementat l'amidament per trencaments i retallades, ja que en la descomposició s'ha considerat un 5% més de peces.
Criteri de mesura d'obra: Es mesurarà la longitud realment executada segons especificacions de Projecte.

| Codi | Ut | Descripció | Rendiment | Preu | Import |
|---|---|---|---|---|---|
| mt15res070a | U | Cartutx de massilla adhesiva elàstica monocomponent, Schlüter-KERDI-FIX "SCHLÜTER-SYSTEMS", a base de polímers híbrids neutres (MS), de 290 ml, color gris o blanc i acabat brillant. (material) | 0.110 | 23.85 | 2.62 |
| mt18jrs730cb | m | Entornpeu d'alumini anoditzat, acabat natural, Schlüter-DESIGNBASE-SL 80 AE "SCHLÜTER-SYSTEMS", de 80 mm d'altura i 11,5 mm d'amplada a la base, subministrat en barres de 2,5 m de longitud, inclús peces per a unions, resolució d'angles i terminacions. (material) | 1.050 | 18.45 | 19.37 |
| mo023 | h | Oficial 1ª enrajolador. (mà d'obra) | 0.144 | 28.42 | 4.09 |
| % | % | Costos directes complementaris | 2 % | 26.08 | 0.52 |
|  |  | Costos directes |  |  | 26.60 |
