# Entornpeu cobrecables d'alumini

- Propietat de l'arxiu: CYPE INGENIEROS, S.A.
- Format: FIEBDC-3/2002
- Divisa: EUR
- Costos indirectes: 3.00 %
- IVA: 21.00 %

## R Revestiments i extradossats

### RS Paviments

#### RSD Acabats de paviment

**RSD016** m Entornpeu cobrecables d'alumini.
Entornpeu d'alumini anoditzat, acabat natural, Schlüter-DESIGNBASE-CQ 80 AE "SCHLÜTER-SYSTEMS", de 80 mm d'altura, amb espai suficient per a allotjament de cables. COL·LOCACIÓ: amb clips a perfil suport.
Inclou: Neteja i preparació de la superfície suport. Replanteig. Tall del perfil suport i de l'entornpeu. Col·locació i fixació del perfil suport. Fixació de l'entornpeu. Resolució de cantonades i trobades. Neteja final.
Criteri d'amidament de projecte: Longitud mesurada segons documentació gràfica de Projecte, sense incloure buits de portes. No s'ha incrementat l'amidament per trencaments i retallades, ja que en la descomposició s'ha considerat un 5% més de peces.
Criteri de mesura d'obra: Es mesurarà la longitud realment executada segons especificacions de Projecte.

| Codi | Ut | Descripció | Rendiment | Preu | Import |
|---|---|---|---|---|---|
| mt18jrs735cb | m | Entornpeu d'alumini anoditzat, acabat natural, Schlüter-DESIGNBASE-CQ 80 AE "SCHLÜTER-SYSTEMS", de 80 mm d'altura, amb espai suficient per a allotjament de cables, subministrat en barres de 2,5 m de longitud, inclús perfil suport de PVC, accessoris de fixació del perfil suport, i peces per a unions, resolució d'angles i terminacions. (material) | 1.050 | 32.96 | 34.61 |
| mo023 | h | Oficial 1ª enrajolador. (mà d'obra) | 0.180 | 28.42 | 5.12 |
| % | % | Costos directes complementaris | 2 % | 39.73 | 0.79 |
|  |  | Costos directes |  |  | 40.52 |
