# Regulació d'un circuit de calefacció per terra radiant

- Propietat de l'arxiu: CYPE Ingenieros S.A.
- Format: FIEBDC-3/2016
- Programa: Generador de preus de la construcció. CYPE Ingenieros, S.A.
- Data: 04/07/2024
- Divisa: EUR
- Costos indirectes: 3 %
- IVA: 21 %

## I Instal·lacions

### IC Calefacció, refrigeració, climatització i A.C.S.

#### ICE Emissors per aigua per a calefacció i refrigeració

**ICE157** U Regulació d'un circuit de calefacció per terra radiant.
Vàlvula de limitació de la temperatura de retorn per a un circuit de calefacció, model Schlüter-BEKOTEC-THERM-BTRTB V2G/BW "SCHLÜTER-SYSTEMS", amb roda de termòstat per a regulació de la temperatura entre 20°C i 40°C, purgador d'aire, connexions eurocon de 3/4", instal·lada en caixa de 145x145x55 mm, encastable en paret, amb tapa de vidre color blanc de 155x155 mm, i 2 corbatubs de plàstic, amb kit de 2 ràcords de coure niquelat amb sortida roscada eurocon femella, 16 mm x 3/4", model Schlüter-BEKOTEC-THERM-BTZ2 KV 16, per a connexió del circuit de terra radiant a la vàlvula i kit de 2 ràcords de coure niquelat amb sortida roscada eurocon mascle, 16 mm x 3/4", model Schlüter-BEKOTEC-THERM-BTZ2 AN 16 per a connexió del tub al circuit d'alta temperatura. Totalment muntat, connexionat i provat.
Inclou: Replanteig de la unitat. Col·locació i fixació de la unitat. Connexionat de la unitat a la canonada.
Criteri d'amidament de projecte: Nombre d'unitats previstes, segons documentació gràfica de Projecte.
Criteri de mesura d'obra: Es mesurarà el nombre d'unitats realment executades segons especificacions de Projecte.

| Codi | Ut | Descripció | Rendiment | Preu | Import |
|---|---|---|---|---|---|
| mt38sch140g | U | Vàlvula de limitació de la temperatura de retorn per a un circuit de calefacció, model Schlüter-BEKOTEC-THERM-BTRTB V2G/BW "SCHLÜTER-SYSTEMS", amb roda de termòstat per a regulació de la temperatura entre 20°C i 40°C, purgador d'aire, connexions eurocon de 3/4", instal·lada en caixa de 145x145x55 mm, encastable en paret, amb tapa de vidre color blanc de 155x155 mm, i 2 corbatubs de plàstic. (material) | 1 | 569.62 | 569.620 |
| mt38sch065eh | U | Kit de 2 ràcords de coure niquelat amb sortida roscada eurocon femella, 16 mm x 3/4", model Schlüter-BEKOTEC-THERM-BTZ2 KV 16 "SCHLÜTER-SYSTEMS". (material) | 1 | 10.81 | 10.810 |
| mt38sch066p | U | Kit de 2 ràcords de coure niquelat amb sortida roscada eurocon mascle, 16 mm x 3/4", model Schlüter-BEKOTEC-THERM-BTZ2 AN 16 "SCHLÜTER-SYSTEMS". (material) | 1 | 16.27 | 16.270 |
| mo004 | h | Oficial 1ª calefactor. (mà d'obra) | 0.24 | 29.34 | 7.042 |
| mo103 | h | Ajudant calefactor. (mà d'obra) | 0.24 | 25.25 | 6.060 |
| % | % | Costos directes complementaris | 2 % | 609.802 | 12.196 |
|  |  | Costos directes |  |  | 621.998 |
