# Grup d'impulsió per a col·lector

- Propietat de l'arxiu: CYPE Ingenieros S.A.
- Format: FIEBDC-3/2016
- Programa: Generador de preus de la construcció. CYPE Ingenieros, S.A.
- Data: 04/07/2024
- Divisa: EUR
- Costos indirectes: 3 %
- IVA: 21 %

## I Instal·lacions

### IC Calefacció, refrigeració, climatització i A.C.S.

#### ICE Emissors per aigua per a calefacció i refrigeració

**ICE160** U Grup d'impulsió per a col·lector.
Unitat de control de la temperatura d'impulsió a punt fix (temperatura constant), model Schlüter-BEKOTEC-THERM-BT FRS "SCHLÜTER-SYSTEMS", formada per bomba de circulació electrònica, vàlvula termostàtica per a regulació de la temperatura d'impulsió entre 20°C i 55°C, vàlvula d'equilibrat estàtic de 3/4" per al circuit primari, bypass per al circuit secundari i suports, amb possibilitat de muntatge en armari model Schlüter-BEKOTEC-THERM-VSE/VSV al costat de col·lector. Totalment muntat, connexionat i provat.
Inclou: Col·locació i fixació del grup d'impulsió al col·lector. Connexionat elèctric de la bomba de circulació.
Criteri d'amidament de projecte: Nombre d'unitats previstes, segons documentació gràfica de Projecte.
Criteri de mesura d'obra: Es mesurarà el nombre d'unitats realment executades segons especificacions de Projecte.

| Codi | Ut | Descripció | Rendiment | Preu | Import |
|---|---|---|---|---|---|
| mt38sch125a | U | Unitat de control de la temperatura d'impulsió a punt fix (temperatura constant), model Schlüter-BEKOTEC-THERM-BT FRS "SCHLÜTER-SYSTEMS", formada per bomba de circulació electrònica, vàlvula termostàtica per a regulació de la temperatura d'impulsió entre 20°C i 55°C, vàlvula d'equilibrat estàtic de 3/4" per al circuit primari, bypass per al circuit secundari i suports, amb possibilitat de muntatge en armari model Schlüter-BEKOTEC-THERM-VSE/VSV al costat de col·lector. (material) | 1 | 1037.83 | 1037.830 |
| mo004 | h | Oficial 1ª calefactor. (mà d'obra) | 0.24 | 29.34 | 7.042 |
| mo103 | h | Ajudant calefactor. (mà d'obra) | 0.24 | 25.25 | 6.060 |
| % | % | Costos directes complementaris | 2 % | 1050.932 | 21.019 |
|  |  | Costos directes |  |  | 1071.951 |
