# Sistema de calefacció per paret radiant elèctrica

- Propietat de l'arxiu: CYPE Ingenieros S.A.
- Format: FIEBDC-3/2016
- Programa: Generador de preus de la construcció. CYPE Ingenieros, S.A.
- Data: 04/07/2024
- Divisa: EUR
- Costos indirectes: 3 %
- IVA: 21 %

## I Instal·lacions

### IC Calefacció, refrigeració, climatització i A.C.S.

#### ICM Emissors elèctrics per a calefacció

**ICM056** m² Sistema de calefacció per paret radiant elèctrica.
Sistema Schlüter-DITRA-HEAT-PS "SCHLÜTER-SYSTEMS" de calefacció per paret radiant elèctrica, compost per làmina de polipropilè, model Schlüter-DITRA-HEAT-DH5 12M, subministrada en rotllos de 12,5x1 m i 5,5 mm de gruix, adherida al suport amb adhesiu cimentós aplicat en capa fina i cable calefactor elèctric, model Schlüter-DITRA-HEAT-DH E CHC 4, amb una potència de 120 W/m², per revestir.
Inclou: Neteja i preparació de la superfície suport. Aplicació de l'adhesiu en capa fina per a suport de la làmina de desolidarització. Col·locació i fixació de la làmina de desolidarització. Col·locació del cable calefactor sobre la làmina de desolidarització. Connexionat i comprovació del seu correcte funcionament.
Criteri d'amidament de projecte: Superfície útil, mesura segons documentació gràfica de Projecte.
Criteri de mesura d'obra: Es mesurarà la superfície realment executada segons especificacions de Projecte.

| Codi | Ut | Descripció | Rendiment | Preu | Import |
|---|---|---|---|---|---|
| mt09mcr010 | kg | Adhesiu cimentós d'ús exclusiu per a interiors i apte per a calefacció per terra radiant. (material) | 2 | 0.22 | 0.440 |
| mt38sch015x | m² | Làmina de polipropilè, model Schlüter-DITRA-HEAT-DH5 12M "SCHLÜTER-SYSTEMS", d'estructura nodular en la seva cara superior i revestida de geotèxtil no teixit en la seva cara inferior, per a suport del cable calefactor elèctric Schlüter-DITRA-HEAT-E-HK, amb funcions de desolidarització i equilibri de la pressió de vapor, subministrada en rotllos de 12,5x1 m i 5,5 mm de gruix. (material) | 1 | 21.48 | 21.480 |
| mt38sch400fuw | U | Bobina de cable calefactor elèctric, model Schlüter-DITRA-HEAT-DH E CHC 4 "SCHLÜTER-SYSTEMS", amb una potència de 120 W/m², per a calefacció de 0,25 m² amb una potència total de 30 W, una longitud total de 4 m i una longitud de cable fred de 4 m, per a instal·lació sobre làmina de desolidarització Schlüter-DITRA-HEAT, amb peça de connexió en un extrem. (material) | 4 | 122.88 | 491.520 |
| mt08aaa010a | m³ | Aigua. (material) | 0.004 | 1.5 | 0.006 |
| mo004 | h | Oficial 1ª calefactor. (mà d'obra) | 0.3 | 29.34 | 8.802 |
| mo103 | h | Ajudant calefactor. (mà d'obra) | 0.3 | 25.25 | 7.575 |
| % | % | Costos directes complementaris | 2 % | 529.823 | 10.596 |
|  |  | Costos directes |  |  | 540.419 |

Residus:
- col·locació: mt09mcr010 Adhesiu cimentós d'ús exclusiu per a interiors i apte per a calefacció per terra radiant; factor de residu 0.07
- col·locació: mt38sch015x; factor de residu 0.035

## Recursos

**mt09mcr010** kg Adhesiu cimentós d'ús exclusiu per a interiors i apte per a calefacció per terra radiant
Dades tècniques: Cost energètic 3.871 MJ; Emissió de CO2 0.344 kg; Codi LER 17 09 04; Massa de l'element 1 kg; Volum 0.000667 m3
Residus:
- embalatge: re170203 Plàstic. (component de residu); rendiment 0.003 kg; Codi LER 17 02 03; Massa de l'element 1 kg; Volum 0.001667 m3

**mt38sch015x** m² Làmina de polipropilè
Dades tècniques: Cost energètic 138.228 MJ; Emissió de CO2 4.389 kg; Codi LER 17 06 04; Massa de l'element 1.452 kg; Volum 0.00242 m3
Residus:
- embalatge: re170203 Plàstic; rendiment 0.034 kg

**mt08aaa010a** m³ Aigua
Dades tècniques: Cost energètic 60.000 MJ; Emissió de CO2 30.000 kg
