# Drenatge de terres amb làmines drenants

- Propietat de l'arxiu: CYPE Ingenieros S.A.
- Format: FIEBDC-3/2016
- Programa: Generador de preus de la construcció. CYPE Ingenieros, S.A.
- Data: 04/07/2024
- Divisa: EUR
- Costos indirectes: 3 %
- IVA: 21 %

## N Aïllaments e impermeabilitzacions

### ND Drenatges

#### NDN Terres

**NDN010** m² Drenatge de terres amb làmines drenants.
Drenatge de terres amb làmina drenant de polietilè, Schlüter-TROBA-RO "SCHLÜTER-SYSTEMS", de 7 mm d'espessor, col·locada directament sobre la impermeabilització.
Inclou: Tall i preparació de les làmines drenants. Col·locació de les làmines drenants.
Criteri d'amidament de projecte: Superfície mesurada segons documentació gràfica de Projecte.
Criteri de mesura d'obra: Es mesurarà la superfície realment executada segons especificacions de Projecte.

| Codi | Ut | Descripció | Rendiment | Preu | Import |
|---|---|---|---|---|---|
| mt15res330r | m² | Làmina drenant de polietilè, Schlüter-TROBA-RO "SCHLÜTER-SYSTEMS", de 7 mm d'espessor, subministrada en rotllos de 20 m de longitud. (material) | 1.05 | 17.93 | 18.827 |
| mo029 | h | Oficial 1ª aplicador de làmines impermeabilitzants. (mà d'obra) | 0.024 | 28.42 | 0.682 |
| mo067 | h | Ajudant aplicador de làmines impermeabilitzants. (mà d'obra) | 0.024 | 25.28 | 0.607 |
| % | % | Costos directes complementaris | 2 % | 20.116 | 0.402 |
|  |  | Costos directes |  |  | 20.518 |
