# Acabat d'esglaó amb revestiment ceràmic o de pedra natural, mitjançant perfil preformat amb banda antilliscant de cautxú sintètic

- Propietat de l'arxiu: CYPE Ingenieros S.A.
- Format: FIEBDC-3/2016
- Programa: Generador de preus de la construcció. CYPE Ingenieros, S.A.
- Data: 24/01/2025
- Divisa: EUR
- Costos indirectes: 3 %
- IVA: 21 %

## R Revestiments i extradossats

### RE Esglaons

#### REA Rematades

**REA033** m Acabat d'esglaó amb revestiment ceràmic o de pedra natural, mitjançant perfil preformat amb banda antilliscant de cautxú sintètic.
Formació d'acabat d'esglaó amb revestiment ceràmic o de pedra natural, mitjançant perfil d'alumini anoditzat, Schlüter-TREP-V 42 FG 90/300 "SCHLÜTER-SYSTEMS", de 9 mm d'altura, amb banda antilliscant intercanviable de cautxú sintètic, de 42 mm d'amplada, color gris, d'adherència R-10, segons DIN-EN 16165, i perforacions trapezoïdals per a la seva fixació. Inclús neteja i preparació de la superfície suport, replanteig i fixació del perfil amb adhesiu i resolució de trobades.
Inclou: Neteja i preparació de la superfície suport. Replanteig. Tall, col·locació i fixació del perfil. Resolució de trobades.
Criteri d'amidament de projecte: Longitud mesurada segons documentació gràfica de Projecte.
Criteri de mesura d'obra: Es mesurarà la longitud realment executada segons especificacions de Projecte.

| Codi | Ut | Descripció | Rendiment | Preu | Import |
|---|---|---|---|---|---|
| mt18jrs200aa1 | m | Perfil d'alumini anoditzat, Schlüter-TREP-V 42 FG 90/300 "SCHLÜTER-SYSTEMS", de 9 mm d'altura, amb banda antilliscant intercanviable de cautxú sintètic, de 42 mm d'amplada, color gris, d'adherència R-10, segons DIN-EN 16165, i perforacions trapezoïdals per a la seva fixació, subministrat en barres de 3 m de longitud, per a acabat d'esglaó amb revestiment ceràmic o de pedra natural. (material) | 1.05 | 28.19 | 29.600 |
| mo023 | h | Oficial 1ª enrajolador. (mà d'obra) | 0.06 | 29.67 | 1.780 |
| % | % | Costos directes complementaris | 2 % | 31.380 | 0.628 |
|  |  | Costos directes |  |  | 32.008 |

Residus:
- col·locació: mt18jrs200aa1; factor de residu 0.024

## Recursos

**mt18jrs200aa1** m Perfil d'alumini anoditzat
Dades tècniques: Cost energètic 32.423 MJ; Emissió de CO2 2.391 kg; Codi LER 17 04 02; Massa de l'element 0.28 kg; Volum 0.000187 m3
Residus:
- embalatge: re170203 Plàstic. (component de residu); rendiment 0.008 kg; Codi LER 17 02 03; Massa de l'element 1 kg; Volum 0.001667 m3
