# Entornpeu cobrecables d'alumini

- Propietat de l'arxiu: CYPE Ingenieros S.A.
- Format: FIEBDC-3/2016
- Programa: Generador de preus de la construcció. CYPE Ingenieros, S.A.
- Data: 04/07/2024
- Divisa: EUR
- Costos indirectes: 3 %
- IVA: 21 %

## R Revestiments i extradossats

### RS Paviments

#### RSD Acabats de paviment

**RSD016** m Entornpeu cobrecables d'alumini.
Entornpeu d'alumini anoditzat, acabat natural, Schlüter-DESIGNBASE-CQ 60 AE "SCHLÜTER-SYSTEMS", de 60 mm d'altura, amb espai suficient per a allotjament de cables, amb junt de segellat, Schlüter-DESIGNBASE-ZS LLE. COL·LOCACIÓ: amb clips a perfil suport.
Inclou: Neteja i preparació de la superfície suport. Replanteig. Tall del perfil suport i de l'entornpeu. Tall i col·locació, sobre l'entornpeu, del junt de segellat. Col·locació i fixació del perfil suport. Fixació de l'entornpeu. Resolució de cantonades i trobades. Neteja final.
Criteri d'amidament de projecte: Longitud mesurada segons documentació gràfica de Projecte, sense incloure buits de portes. No s'ha incrementat l'amidament per trencaments i retallades, ja que en la descomposició s'ha considerat un 5% més de peces.
Criteri de mesura d'obra: Es mesurarà la longitud realment executada segons especificacions de Projecte.

| Codi | Ut | Descripció | Rendiment | Preu | Import |
|---|---|---|---|---|---|
| mt18jrs732a | m | Junt de segellat, Schlüter-DESIGNBASE-ZS LLE "SCHLÜTER-SYSTEMS", de 9 mm d'amplada, subministrat en barres de 2,5 m de longitud. (material) | 1.05 | 5.8 | 6.090 |
| mt18jrs735aa | m | Entornpeu d'alumini anoditzat, acabat natural, Schlüter-DESIGNBASE-CQ 60 AE "SCHLÜTER-SYSTEMS", de 60 mm d'altura, amb espai suficient per a allotjament de cables, subministrat en barres de 2,5 m de longitud, inclús perfil suport de PVC, accessoris de fixació del perfil suport, i peces per a unions, resolució d'angles i terminacions. (material) | 1.05 | 30.98 | 32.529 |
| mo023 | h | Oficial 1ª enrajolador. (mà d'obra) | 0.216 | 28.42 | 6.139 |
| % | % | Costos directes complementaris | 2 % | 44.758 | 0.895 |
|  |  | Costos directes |  |  | 45.653 |

Residus:
- col·locació: mt18jrs735aa; factor de residu 0.024

## Recursos

**mt18jrs735aa** m Entornpeu d'alumini anoditzat
Dades tècniques: Cost energètic 213.373 MJ; Emissió de CO2 16.109 kg; Codi LER 17 04 02; Massa de l'element 1.86 kg; Volum 0.00124 m3
Residus:
- embalatge: re170203 Plàstic. (component de residu); rendiment 0.008 kg; Codi LER 17 02 03; Massa de l'element 1 kg; Volum 0.001667 m3
