# Entornpeu d'alumini

- Propietat de l'arxiu: CYPE Ingenieros S.A.
- Format: FIEBDC-3/2016
- Programa: Generador de preus de la construcció. CYPE Ingenieros, S.A.
- Data: 12/06/2024
- Divisa: EUR
- Costos indirectes: 3 %
- IVA: 21 %

## R Revestiments i extradossats

### RS Paviments

#### RSD Acabats de paviment

**RSD015** m Entornpeu d'alumini.
Entornpeu d'alumini anoditzat, acabat natural, Schlüter-DESIGNBASE-SL 60 AE "SCHLÜTER-SYSTEMS", de 60 mm d'altura i 11,5 mm d'amplada a la base. COL·LOCACIÓ: amb adhesiu.
Inclou: Neteja i preparació de la superfície suport. Replanteig. Tall de l'entornpeu. Col·locació i fixació de l'entornpeu. Resolució de cantonades i trobades. Neteja final.
Criteri d'amidament de projecte: Longitud mesurada segons documentació gràfica de Projecte, sense incloure buits de portes. No s'ha incrementat l'amidament per trencaments i retallades, ja que en la descomposició s'ha considerat un 5% més de peces.
Criteri de mesura d'obra: Es mesurarà la longitud realment executada segons especificacions de Projecte.

| Codi | Ut | Descripció | Rendiment | Preu | Import |
|---|---|---|---|---|---|
| mt15res070a | U | Cartutx de massilla adhesiva elàstica monocomponent, Schlüter-KERDI-FIX "SCHLÜTER-SYSTEMS", a base de polímers híbrids neutres (MS), de 290 ml, color gris o blanc i acabat brillant. (material) | 0.1 | 23.85 | 2.385 |
| mt18jrs730aa | m | Entornpeu d'alumini anoditzat, acabat natural, Schlüter-DESIGNBASE-SL 60 AE "SCHLÜTER-SYSTEMS", de 60 mm d'altura i 11,5 mm d'amplada a la base, subministrat en barres de 2,5 m de longitud, inclús peces per a unions, resolució d'angles i terminacions. (material) | 1.05 | 14.5 | 15.225 |
| mo023 | h | Oficial 1ª enrajolador. (mà d'obra) | 0.144 | 28.42 | 4.092 |
| % | % | Costos directes complementaris | 2 % | 21.702 | 0.434 |
|  |  | Costos directes |  |  | 22.136 |

Residus:
- col·locació: mt15res070a; factor de residu 0.03
- col·locació: mt18jrs730aa; factor de residu 0.024

## Recursos

**mt15res070a** U Cartutx de massilla adhesiva elàstica monocomponent
Dades tècniques: Cost energètic 71.281 MJ; Emissió de CO2 3.482 kg; Codi LER 17 09 04; Massa de l'element 0.36 kg; Volum 0.00024 m3
Residus:
- embalatge: re170203 Plàstic. (component de residu); rendiment 0.2 kg; Codi LER 17 02 03; Massa de l'element 1 kg; Volum 0.001667 m3

**mt18jrs730aa** m Entornpeu d'alumini anoditzat
Dades tècniques: Cost energètic 213.373 MJ; Emissió de CO2 16.109 kg; Codi LER 17 04 02; Massa de l'element 1.86 kg; Volum 0.00124 m3
Residus:
- embalatge: re170203 Plàstic; rendiment 0.008 kg
