# Aïllament tèrmic de sòls flotants, amb plaques de nodules en poliestirè

- Propietat de l'arxiu: CYPE INGENIEROS, S.A.
- Format: FIEBDC-3/2002
- Divisa: EUR
- Costos indirectes: 3.00 %
- IVA: 21.00 %

## N Aïllaments e impermeabilitzacions

### NA Aïllaments tèrmics

#### NAL Sòls flotants

**NAL035** m² Aïllament tèrmic de sòls flotants, amb plaques de nodules en poliestirè.
Aïllament tèrmic de sòls flotants, sistema Schlüter-BEKOTEC "SCHLÜTER-SYSTEMS", format per cinta perimetral d'escuma de polietilè reticulada de cel·les tancades, de 8x100 mm, amb film de polietilè en el peu, amb adhesiu per a fixació al parament vertical, model Schlüter-BEKOTEC-BRSK 810, placa de nòduls, de poliestirè expandit (EPS), 75,5x106 cm, model Schlüter-BEKOTEC-EN 2520 P.
Inclou: Neteja i preparació de la superfície suport. Replanteig i tall de l'aïllament. Fixació del sòcol perimetral. Col·locació de l'aïllament i els seus complements.
Criteri d'amidament de projecte: Superfície mesurada segons documentació gràfica de Projecte.
Criteri de mesura d'obra: Es mesurarà la superfície realment executada segons especificacions de Projecte.

| Codi | Ut | Descripció | Rendiment | Preu | Import |
|---|---|---|---|---|---|
| mt17sch010d | m² | Placa de nòduls, de poliestirè expandit (EPS), 75,5x106 cm, model Schlüter-BEKOTEC-EN 2520 P "SCHLÜTER-SYSTEMS", per a tub de 16 mm de diàmetre, pas del tub múltiple de 7,5 cm, unió entre plaques mitjançant encadellat, adequada per a bases de paviment de morter de ciment convencional. (material) | 1.000 | 19.60 | 19.60 |
| mt38sch030b | m | Cinta perimetral d'escuma de polietilè reticulada de cel·les tancades, de 8x100 mm, amb film de polietilè en el peu, amb adhesiu per a fixació al parament vertical, model Schlüter-BEKOTEC-BRSK 810 "SCHLÜTER-SYSTEMS". (material) | 0.600 | 1.44 | 0.86 |
| mo054 | h | Oficial 1ª muntador d'aïllaments. (mà d'obra) | 0.068 | 29.34 | 2.00 |
| mo101 | h | Ajudant muntador d'aïllaments. (mà d'obra) | 0.068 | 25.28 | 1.72 |
| % | % | Costos directes complementaris | 2 % | 24.18 | 0.48 |
|  |  | Costos directes |  |  | 24.66 |
