# Impermeabilització de dutxa d'obra amb bonera, sistema Schlüter-KERDI-DRAIN "SCHLÜTER-SYSTEMS"

- Propietat de l'arxiu: CYPE INGENIEROS, S.A.
- Format: FIEBDC-3/2002
- Divisa: EUR
- Costos indirectes: 3.00 %
- IVA: 21.00 %

## N Aïllaments e impermeabilitzacions

### NI Impermeabilitzacions

#### NIH Locals humits

**NIH110** U Impermeabilització de dutxa d'obra amb bonera, sistema Schlüter-KERDI-DRAIN "SCHLÜTER-SYSTEMS".
Impermeabilització de paraments verticals i horitzontals de dutxa d'obra amb bonera, sistema Schlüter-KERDI-DRAIN "SCHLÜTER-SYSTEMS", composta per, kit Schlüter-KERDI-DRAIN BH 50 B "SCHLÜTER-SYSTEMS", format per bonera de sortida horitzontal amb connexió articulada de 50 mm de diàmetre i entrada amb connexió rígida de 40 mm de diàmetre, i làmina impermeabilitzant flexible de polietilè, amb ambdues cares revestides de geotèxtil no teixit, kit Schlüter-KERDI-DRAIN R10 ED1 S "SCHLÜTER-SYSTEMS", format per reixeta quadrada d'acer inoxidable AISI 304, amb cargols vistos, Diseño 1, de 100x100 mm, marc d'acer inoxidable AISI 304, i anell fixador d'altura i làmina impermeabilitzant flexible de polietilè, amb ambdues cares revestides de geotèxtil no teixit, Schlüter-KERDI 200 "SCHLÜTER-SYSTEMS", de 0,2 mm d'espessor, fixada al suport amb adhesiu cimentós d'enduriment normal C1. Inclús adhesiu bicomponent Schlüter-KERDI-COLL-L, banda de reforç Schlüter-KERDI-KEBA 100/125 i complements de reforç en tractament de punts singulars mitjançant l'ús de peces especials "SCHLÜTER-SYSTEMS" per a la resolució de 2 trobades amb canonades passants Schlüter-KERDI-KM.
Criteri de valoració econòmica: El preu no inclou la formació de pendents ni el revestiment.
Inclou: Tall i preparació de les làmines impermeabilitzants de polietilè. Estès de l'adhesiu cimentós. Col·locació de la impermeabilització. Col·locació i fixació de la bunera. Execució de reforços en punts singulars. Resolució d'unions. Segellat de juntes elàstiques. Col·locació de la reixeta.
Criteri d'amidament de projecte: Nombre d'unitats previstes, segons documentació gràfica de Projecte.
Criteri de mesura d'obra: Es mesurarà el nombre d'unitats realment executades segons especificacions de Projecte.

| Codi | Ut | Descripció | Rendiment | Preu | Import |
|---|---|---|---|---|---|
| mt15res200bj | U | Kit Schlüter-KERDI-DRAIN BH 50 B "SCHLÜTER-SYSTEMS", format per bonera de sortida horitzontal amb connexió articulada de 50 mm de diàmetre i entrada amb connexió rígida de 40 mm de diàmetre, i làmina impermeabilitzant flexible de polietilè, amb ambdues cares revestides de geotèxtil no teixit. (material) | 1.000 | 115.76 | 115.76 |
| mt09mcr021g | kg | Adhesiu cimentós d'enduriment normal, C1, segons UNE-EN 12004, color gris. (material) | 16.000 | 0.35 | 5.60 |
| mt15res010a | m² | Làmina impermeabilitzant flexible de polietilè, amb ambdues cares revestides de geotèxtil no teixit, Schlüter-KERDI 200 "SCHLÜTER-SYSTEMS", de 0,2 mm d'espessor. (material) | 8.000 | 19.66 | 157.28 |
| mt15res060d | kg | Adhesiu bicomponent, Schlüter-KERDI-COLL-L "SCHLÜTER-SYSTEMS", a base d'una dispersió acrílica sense dissolvents i pols de ciment, per la closa de juntes. (material) | 0.700 | 11.92 | 8.34 |
| mt15res020ob | m | Banda de segellat, Schlüter-KERDI-KEBA 100/125 "SCHLÜTER-SYSTEMS", de 125 mm d'amplada i 0,1 mm de gruix, per a làmina impermeabilitzant flexible de polietilè, amb ambdues cares revestides de geotèxtil no teixit, subministrada en rotllos de 30 m de longitud. (material) | 1.200 | 4.02 | 4.82 |
| mt15res050a | U | Peça per a la resolució de trobades amb canonades passants de 25 mm de diàmetre en tractaments impermeabilitzants, Schlüter-KERDI-KM "SCHLÜTER-SYSTEMS". (material) | 2.000 | 1.97 | 3.94 |
| mt15res205aal | U | Kit Schlüter-KERDI-DRAIN R10 ED1 S "SCHLÜTER-SYSTEMS", format per reixeta quadrada d'acer inoxidable AISI 304, amb cargols vistos, Diseño 1, de 100x100 mm, marc d'acer inoxidable AISI 304, i anell fixador d'altura. (material) | 1.000 | 65.15 | 65.15 |
| mo029 | h | Oficial 1ª aplicador de làmines impermeabilitzants. (mà d'obra) | 1.721 | 28.42 | 48.91 |
| mo067 | h | Ajudant aplicador de làmines impermeabilitzants. (mà d'obra) | 1.721 | 25.28 | 43.51 |
| % | % | Costos directes complementaris | 2 % | 453.31 | 9.07 |
|  |  | Costos directes |  |  | 462.38 |
