# Trobada de coberta plana transitable, ventilada amb bonera. Impermeabilització amb làmines de poliolefines

- Propietat de l'arxiu: CYPE INGENIEROS, S.A.
- Format: FIEBDC-3/2002
- Divisa: EUR
- Costos indirectes: 3.00 %
- IVA: 21.00 %

## Q Cobertes

### QB Planes transitables, ventilades

#### QBF Punts singulars

**QBF031** U Trobada de coberta plana transitable, ventilada amb bonera. Impermeabilització amb làmines de poliolefines.
Trobada de coberta plana transitable, ventilada, amb enrajolat fix, tipus convencional amb bonera de sortida vertical, realitzant un rebaix en el suport prop de la bonera, on es rebrà la impermeabilització composta per: kit Schlüter-KERDI-DRAIN BH 50 B "SCHLÜTER-SYSTEMS", format per bonera de sortida horitzontal amb connexió articulada de 50 mm de diàmetre i entrada amb connexió rígida de 40 mm de diàmetre, i làmina impermeabilitzant flexible de polietilè, amb ambdues cares revestides de geotèxtil no teixit, fixada al suport en tota la seva superfície amb adhesiu cimentós d'enduriment normal C1 i kit Schlüter-KERDI-DRAIN R10 ED1 S "SCHLÜTER-SYSTEMS", format per reixeta quadrada d'acer inoxidable AISI 304, amb cargols vistos, Diseño 1, de 100x100 mm, marc d'acer inoxidable AISI 304, i anell fixador d'altura.
Inclou: Execució de rebaixi del suport al voltant de la bonera. Neteja i preparació de la superfície. Col·locació de la bonera. Col·locació de la peça de reforç amb adhesiu cimentós. Col·locació de la reixeta.
Criteri d'amidament de projecte: Nombre d'unitats previstes, segons documentació gràfica de Projecte.
Criteri de mesura d'obra: Es mesurarà el nombre d'unitats realment executades segons especificacions de Projecte.

| Codi | Ut | Descripció | Rendiment | Preu | Import |
|---|---|---|---|---|---|
| mt09mcr021g | kg | Adhesiu cimentós d'enduriment normal, C1, segons UNE-EN 12004, color gris. (material) | 1.000 | 0.35 | 0.35 |
| mt15res200bj | U | Kit Schlüter-KERDI-DRAIN BH 50 B "SCHLÜTER-SYSTEMS", format per bonera de sortida horitzontal amb connexió articulada de 50 mm de diàmetre i entrada amb connexió rígida de 40 mm de diàmetre, i làmina impermeabilitzant flexible de polietilè, amb ambdues cares revestides de geotèxtil no teixit. (material) | 1.000 | 115.76 | 115.76 |
| mt15res205aal | U | Kit Schlüter-KERDI-DRAIN R10 ED1 S "SCHLÜTER-SYSTEMS", format per reixeta quadrada d'acer inoxidable AISI 304, amb cargols vistos, Diseño 1, de 100x100 mm, marc d'acer inoxidable AISI 304, i anell fixador d'altura. (material) | 1.000 | 65.15 | 65.15 |
| mo029 | h | Oficial 1ª aplicador de làmines impermeabilitzants. (mà d'obra) | 0.367 | 28.42 | 10.43 |
| mo067 | h | Ajudant aplicador de làmines impermeabilitzants. (mà d'obra) | 0.367 | 25.28 | 9.28 |
| mo008 | h | Oficial 1ª lampista. (mà d'obra) | 0.131 | 29.34 | 3.84 |
| % | % | Costos directes complementaris | 2 % | 204.81 | 4.10 |
|  |  | Costos directes |  |  | 208.91 |
