# Junt de dilatació en coberta plana no transitable, no ventilada. Impermeabilització amb làmines de poliolefines

- Propietat de l'arxiu: CYPE INGENIEROS, S.A.
- Format: FIEBDC-3/2002
- Divisa: EUR
- Costos indirectes: 3.00 %
- IVA: 21.00 %

## Q Cobertes

### QD Planes no transitables, no ventilades

#### QDF Punts singulars

**QDF011** m Junt de dilatació en coberta plana no transitable, no ventilada. Impermeabilització amb làmines de poliolefines.
Junt de dilatació en coberta plana no transitable, no ventilada, enjardinada, tipus convencional, amb mòdul drenant. Impermeabilització: banda de reforç Schlüter-KERDI-FLEX 125 "SCHLÜTER-SYSTEMS", de 125 mm d'amplada i 0,3 mm de gruix, fixada al suport amb adhesiu bicomponent Schlüter-KERDI-COLL-L "SCHLÜTER-SYSTEMS", formant una manxa sense adherir en la zona de la junta; fons de juntes per closa en cordons de polietilè expandit, de 25 mm de diàmetre; i banda de terminació Schlüter-KERDI-FLEX 125 "SCHLÜTER-SYSTEMS", de 125 mm d'amplada i 0,3 mm de gruix fixada a la impermeabilització contínua de la coberta, amb adhesiu bicomponent Schlüter-KERDI-COLL-L "SCHLÜTER-SYSTEMS", formant una manxa sense adherir en la zona de la junta, sobre el cordó de reblert.
Inclou: Neteja i preparació de la superfície. Col·locació de la banda de reforç amb adhesiu cimentós. Col·locació del cordó de reblert a l'interior del junt. Col·locació de la banda de terminació amb adhesiu cimentós.
Criteri d'amidament de projecte: Longitud mesurada en projecció horitzontal, segons documentació gràfica de Projecte.
Criteri de mesura d'obra: Es mesurarà en projecció horitzontal, la longitud realment executada segons especificacions de Projecte.

| Codi | Ut | Descripció | Rendiment | Preu | Import |
|---|---|---|---|---|---|
| mt15res060d | kg | Adhesiu bicomponent, Schlüter-KERDI-COLL-L "SCHLÜTER-SYSTEMS", a base d'una dispersió acrílica sense dissolvents i pols de ciment, per la closa de juntes. (material) | 0.500 | 11.92 | 5.96 |
| mt15res030i | m | Banda de reforç flexible, Schlüter-KERDI-FLEX 125 "SCHLÜTER-SYSTEMS", de 125 mm d'amplada i 0,3 mm de gruix, per a segellat de juntes de moviment, subministrada en rotllos de 30 m de longitud. (material) | 2.100 | 6.84 | 14.36 |
| mt15sja030cd | m | Fons de juntes per closa en cordons de polietilè expandit, de 25 mm de diàmetre, per a limitar la profunditat de la junta de dilatació. (material) | 1.050 | 0.40 | 0.42 |
| mo029 | h | Oficial 1ª aplicador de làmines impermeabilitzants. (mà d'obra) | 0.134 | 28.42 | 3.81 |
| mo067 | h | Ajudant aplicador de làmines impermeabilitzants. (mà d'obra) | 0.134 | 25.28 | 3.39 |
| % | % | Costos directes complementaris | 2 % | 27.94 | 0.56 |
|  |  | Costos directes |  |  | 28.50 |
