# Acabat d'esglaó amb revestiment ceràmic o de pedra natural, mitjançant perfil preformat

- Propietat de l'arxiu: CYPE INGENIEROS, S.A.
- Format: FIEBDC-3/2002
- Divisa: EUR
- Costos indirectes: 3.00 %
- IVA: 21.00 %

## R Revestiments i extradossats

### RE Esglaons

#### REA Rematades

**REA030** m Acabat d'esglaó amb revestiment ceràmic o de pedra natural, mitjançant perfil preformat.
Formació d'acabat d'esglaó amb revestiment ceràmic o de pedra natural, mitjançant perfil d'acer inoxidable AISI 304, antilliscant, Schlüter-TREP-TE 20 "SCHLÜTER-SYSTEMS", de 2 mm d'altura i 30 mm d'amplada, d'adherència R-9, segons DIN 51130, amb perforacions trapezoïdals per a la seva fixació. Inclús neteja i preparació de la superfície suport, replanteig i fixació del perfil amb adhesiu i resolució de trobades.
Inclou: Neteja i preparació de la superfície suport. Replanteig. Tall, col·locació i fixació del perfil. Resolució de trobades.
Criteri d'amidament de projecte: Longitud mesurada segons documentació gràfica de Projecte.
Criteri de mesura d'obra: Es mesurarà la longitud realment executada segons especificacions de Projecte.

| Codi | Ut | Descripció | Rendiment | Preu | Import |
|---|---|---|---|---|---|
| mt18jrs220aa | m | Perfil d'acer inoxidable AISI 304, antilliscant, Schlüter-TREP-TE 20 "SCHLÜTER-SYSTEMS", de 2 mm d'altura i 30 mm d'amplada, d'adherència R-9, segons DIN 51130, amb perforacions trapezoïdals per a la seva fixació, subministrat en barres de 2,5 m de longitud, per a acabat d'esglaó amb revestiment ceràmic o de pedra natural. (material) | 1.050 | 18.59 | 19.52 |
| mo023 | h | Oficial 1ª enrajolador. (mà d'obra) | 0.070 | 29.67 | 2.08 |
| % | % | Costos directes complementaris | 2 % | 21.60 | 0.43 |
|  |  | Costos directes |  |  | 22.03 |
