# Portaescombreta per a bany. Fixació al perfil decoratiu

- Propietat de l'arxiu: CYPE INGENIEROS, S.A.
- Format: FIEBDC-3/2002
- Divisa: EUR
- Costos indirectes: 3.00 %
- IVA: 21.00 %

## S Senyalització i equipament

### SM Banys

#### SMA Accessoris

**SMA033** U Portaescombreta per a bany. Fixació al perfil decoratiu.
Portaescombreta per a bany, sobre suport de vidre color blanc crema, gamma Keuco Plan, model Schlüter-ARCLINE-BAK PLAN TB C "SCHLÜTER-SYSTEMS". Fixació al perfil decoratiu.
Criteri de valoració econòmica: El preu no inclou el perfil decoratiu.
Inclou: Replanteig. Col·locació.
Criteri d'amidament de projecte: Nombre d'unitats previstes, segons documentació gràfica de Projecte.
Criteri de mesura d'obra: Es mesurarà el nombre d'unitats realment col·locades segons especificacions de Projecte.

| Codi | Ut | Descripció | Rendiment | Preu | Import |
|---|---|---|---|---|---|
| mt31sch050v | U | Portaescombreta per a bany, sobre suport de vidre color blanc crema, gamma Keuco Plan, model Schlüter-ARCLINE-BAK PLAN TB C "SCHLÜTER-SYSTEMS", per penjar del perfil decoratiu, gamma Schlüter-ARCLINE. (material) | 1.000 | 481.99 | 481.99 |
| mo107 | h | Ajudant lampista. (mà d'obra) | 0.136 | 25.25 | 3.43 |
| % | % | Costos directes complementaris | 2 % | 485.42 | 9.71 |
|  |  | Costos directes |  |  | 495.13 |
