# Col·lector per a calefacció i refrigeració per terra radiant

- Propietat de l'arxiu: CYPE Ingenieros S.A.
- Format: FIEBDC-3/2016
- Programa: Generador de preus de la construcció. CYPE Ingenieros, S.A.
- Data: 04/07/2024
- Divisa: EUR
- Costos indirectes: 3 %
- IVA: 21 %

## I Instal·lacions

### IC Calefacció, refrigeració, climatització i A.C.S.

#### ICE Emissors per aigua per a calefacció i refrigeració

**ICE100** U Col·lector per a calefacció i refrigeració per terra radiant.
Distribuïdor de circuits d'acer inoxidable de 25 mm de diàmetre nominal, model Schlüter-BEKOTEC-THERM-BTHVT 4 DE "SCHLÜTER-SYSTEMS", per a 4 circuits, amb purgadors manuals d'aire i taps per a tots dos col·lectors, cabalímetres amb escala mesuradora transparent en el col·lector d'impulsió, amb regulació entre 0,5 i 3 litres/min, termòmetres en impulsió i en retorn, detentors en el col·lector de retorn, ràcords de connexió de servei de 1", aixetes de pas de 1/2", connexions roscades de 3/4" en cada derivació i suports per a subjecció dels col·lectors a l'armari, amb, kit per a la connexió de 4 circuits, amb tubs de 16 mm, als col·lectors, model Schlüter-BEKOTEC-THERM-BTHV 4 AS, kit de 2 vàlvules de tall d'esfera de coure niquelat de 1" per a connexió de servei als col·lectors, amb sortida roscada femella, de 3/4", model Schlüter-BEKOTEC-THERM-KH 20, i armari encastable per a col·lector, de xapa d'acer, dimensions exteriors 490x705x110 mm, ample interior 455 mm, profunditat regulable entre 110 i 150 mm, model Schlüter-BEKOTEC-THERM-BTVSE 4 BW. Totalment muntat, connexionat i provat.
Inclou: Replanteig de l'emplaçament del col·lector. Col·locació de l'armari per al col·lector. Col·locació del col·lector. Connexió de les canonades al col·lector. Connexió del col·lector a la xarxa de distribució interior o a la caldera. Realització de proves de servei.
Criteri d'amidament de projecte: Nombre d'unitats previstes, segons documentació gràfica de Projecte.
Criteri de mesura d'obra: Es mesurarà el nombre d'unitats realment executades segons especificacions de Projecte.

| Codi | Ut | Descripció | Rendiment | Preu | Import |
|---|---|---|---|---|---|
| mt38sch100cc | U | Distribuïdor de circuits d'acer inoxidable de 25 mm de diàmetre nominal, model Schlüter-BEKOTEC-THERM-BTHVT 4 DE "SCHLÜTER-SYSTEMS", per a 4 circuits, amb purgadors manuals d'aire i taps per a tots dos col·lectors, cabalímetres amb escala mesuradora transparent en el col·lector d'impulsió, amb regulació entre 0,5 i 3 litres/min, termòmetres en impulsió i en retorn, detentors en el col·lector de retorn, ràcords de connexió de servei de 1", aixetes de pas de 1/2", connexions roscades de 3/4" en cada derivació i suports per a subjecció dels col·lectors a l'armari. (material) | 1 | 341.85 | 341.850 |
| mt38sch105ec | U | Kit per a la connexió de 4 circuits, amb tubs de 16 mm, als col·lectors, model Schlüter-BEKOTEC-THERM-BTHV 4 AS "SCHLÜTER-SYSTEMS", format per 2 ràcords de 16 mm x 1/2" per circuit, 2 pinces per a fixació de tubs a placa de nòduls en un angle de 45°, 2 pinces per a fixació de tubs a placa de nòduls en zones difícils i 2 corbatubs de plàstic per circuit. (material) | 1 | 69.05 | 69.050 |
| mt38sch062k | U | Kit de 2 vàlvules de tall d'esfera de coure niquelat de 1" per a connexió de servei als col·lectors, amb sortida roscada femella, de 3/4", model Schlüter-BEKOTEC-THERM-KH 20 "SCHLÜTER-SYSTEMS". (material) | 1 | 33.21 | 33.210 |
| mt38sch200a | U | Armari encastable per a col·lector, de xapa d'acer, dimensions exteriors 490x705x110 mm, ample interior 455 mm, profunditat regulable entre 110 i 150 mm, model Schlüter-BEKOTEC-THERM-BTVSE 4 BW "SCHLÜTER-SYSTEMS", amb potes amb altura regulable de 0 a 90 mm, porta lacada en blanc, guies per a la col·locació dels col·lectors i guia per al muntatge del mòdul de control. (material) | 1 | 199.86 | 199.860 |
| mo004 | h | Oficial 1ª calefactor. (mà d'obra) | 2.089 | 29.34 | 61.291 |
| mo103 | h | Ajudant calefactor. (mà d'obra) | 2.089 | 25.25 | 52.747 |
| % | % | Costos directes complementaris | 2 % | 758.008 | 15.160 |
|  |  | Costos directes |  |  | 773.168 |

## Recursos

**mt38sch100cc** U Distribuïdor de circuits d'acer inoxidable de 25 mm de diàmetre nominal
Dades tècniques: Cost energètic 6.286 MJ; Emissió de CO2 0.707 kg
Residus:
- embalatge: re150101 Envasos de paper i cartró. (component de residu); rendiment 0.086 kg; Codi LER 15 01 01; Massa de l'element 1 kg; Volum 0.001333 m3
