# Sistema de calefacció i refrigeració per terra radiant, amb capa de morter, "SCHLÜTER-SYSTEMS"

- Propietat de l'arxiu: CYPE Ingenieros S.A.
- Format: FIEBDC-3/2016
- Programa: Generador de preus de la construcció. CYPE Ingenieros, S.A.
- Data: 04/07/2024
- Divisa: EUR
- Costos indirectes: 3 %
- IVA: 21 %

## I Instal·lacions

### IC Calefacció, refrigeració, climatització i A.C.S.

#### ICE Emissors per aigua per a calefacció i refrigeració

**ICE115** m² Sistema de calefacció i refrigeració per terra radiant, amb capa de morter, "SCHLÜTER-SYSTEMS".
Sistema de calefacció per terra radiant Schlüter-BEKOTEC-THERM, de baixa altura i baixa temperatura d'impulsió "SCHLÜTER-SYSTEMS", compost per cinta perimetral d'escuma de polietilè reticulada de cel·les tancades, de 8x100 mm, amb film de polietilè en el peu, amb adhesiu per a fixació al parament vertical, model Schlüter-BEKOTEC-BRSK 810, placa de nòduls, de poliestirè expandit (EPS), 75,5x106 cm, model Schlüter-BEKOTEC-EN 2520 P, tub de polietilè resistent a la temperatura (PE-RT), amb barrera d'oxigen (EVOH), de 16 mm de diàmetre exterior i 2 mm de gruix, model Schlüter-BEKOTEC-THERM-BTHR 16 RT 70, pinces de plàstic, model Schlüter-BEKOTEC-THERM-BTZRH 75/100, pinces de plàstic, model Schlüter-BEKOTEC-THERM-BTZRH 17/100, morter autoanivellant, "SCHLÜTER-SYSTEMS", CA - C20 - F4 segons UNE-EN 13813, làmina impermeabilitzant, desolidaritzant i difusora de vapor d'aigua de polietilè amb estructura quadriculada, de 3 mm d'espessor, Schlüter-DITRA 30M, rebuda amb adhesiu cimentós. Totalment muntat, connexionat i provat.
Inclou: Preparació i neteja de la superfície de suport. Replanteig de la instal·lació. Fixació del sòcol perimetral. Col·locació dels panells. Replanteig de la canonada. Col·locació i fixació de les canonades. Abocat i estès de la capa de morter. Realització de proves de servei.
Criteri d'amidament de projecte: Superfície útil, mesura segons documentació gràfica de Projecte.
Criteri de mesura d'obra: Es mesurarà la superfície realment executada segons especificacions de Projecte.

| Codi | Ut | Descripció | Rendiment | Preu | Import |
|---|---|---|---|---|---|
| mt38sch030b | m | Cinta perimetral d'escuma de polietilè reticulada de cel·les tancades, de 8x100 mm, amb film de polietilè en el peu, amb adhesiu per a fixació al parament vertical, model Schlüter-BEKOTEC-BRSK 810 "SCHLÜTER-SYSTEMS". (material) | 0.6 | 1.44 | 0.864 |
| mt17sch010d | m² | Placa de nòduls, de poliestirè expandit (EPS), 75,5x106 cm, model Schlüter-BEKOTEC-EN 2520 P "SCHLÜTER-SYSTEMS", per a tub de 16 mm de diàmetre, pas del tub múltiple de 7,5 cm, unió entre plaques mitjançant encadellat, adequada per a bases de paviment de morter de ciment convencional. (material) | 1 | 19.6 | 19.600 |
| mt37sch010aa | m | Tub de polietilè resistent a la temperatura (PE-RT), amb barrera d'oxigen (EVOH), de 16 mm de diàmetre exterior i 2 mm de gruix, model Schlüter-BEKOTEC-THERM-BTHR 16 RT 70 "SCHLÜTER-SYSTEMS", subministrat en rotllos de 70 m de longitud. (material) | 4.444 | 2.07 | 9.199 |
| mt38sch070a | U | Pinça de plàstic, model Schlüter-BEKOTEC-THERM-BTZRH 75/100 "SCHLÜTER-SYSTEMS", indicada per a la fixació del tub de 16 mm de diàmetre exterior a la placa de nòduls en un angle de 45°. (material) | 0.01 | 0.34 | 0.003 |
| mt38sch075a | U | Pinça de plàstic, model Schlüter-BEKOTEC-THERM-BTZRH 17/100 "SCHLÜTER-SYSTEMS", indicada per a la fixació del tub de 16 mm de diàmetre exterior a la placa de nòduls en zones difícils. (material) | 0.01 | 0.18 | 0.002 |
| mt09mal020a | m³ | Morter autoanivellant, CA - C20 - F4 segons UNE-EN 13813, a base de sulfat càlcic, per a espessors de 2,5 a 7,0 cm, utilitzat en anivellació de paviments. (material) | 0.024 | 259.96 | 6.239 |
| mt08aaa010a | m³ | Aigua. (material) | 0.004 | 1.5 | 0.006 |
| mt15res300d | m² | Làmina impermeabilitzant, desolidaritzant i difusora de vapor d'aigua de polietilè amb estructura quadriculada, de 3 mm d'espessor, Schlüter-DITRA 30M "SCHLÜTER-SYSTEMS", revestida de geotèxtil no teixit en una de les seves cares, subministrada en rotllos de 30 m de longitud. (material) | 1 | 19.21 | 19.210 |
| mt09mcr010 | kg | Adhesiu cimentós d'ús exclusiu per a interiors i apte per a calefacció per terra radiant. (material) | 2 | 0.22 | 0.440 |
| mq06pym020 | h | Mescladora-bombadora per morters autoanivellants. (maquinària) | 0.058 | 10.91 | 0.633 |
| mo004 | h | Oficial 1ª calefactor. (mà d'obra) | 0.875 | 29.34 | 25.673 |
| mo103 | h | Ajudant calefactor. (mà d'obra) | 0.875 | 25.25 | 22.094 |
| mo031 | h | Oficial 1ª aplicador de morter autoanivellant. (mà d'obra) | 0.065 | 28.42 | 1.847 |
| mo069 | h | Ajudant aplicador de morter autoanivellant. (mà d'obra) | 0.065 | 25.28 | 1.643 |
| % | % | Costos directes complementaris | 2 % | 107.453 | 2.149 |
|  |  | Costos directes |  |  | 109.602 |

Residus:
- col·locació: mt38sch030b; factor de residu 0.0599286
- col·locació: mt17sch010d; factor de residu 0.024
- col·locació: mt09mal020a; factor de residu 0.0036
- col·locació: mt15res300d; factor de residu 0.03
- col·locació: mt09mcr010 Adhesiu cimentós d'ús exclusiu per a interiors i apte per a calefacció per terra radiant; factor de residu 0.07

## Recursos

**mt38sch030b** m Cinta perimetral d'escuma de polietilè reticulada de cel·les tancades
Dades tècniques: Cost energètic 7.776 MJ; Emissió de CO2 0.277 kg; Codi LER 17 06 04; Massa de l'element 0.056 kg; Volum 0.000093 m3
Residus:
- embalatge: re170203 Plàstic. (component de residu); rendiment 0.001 kg; Codi LER 17 02 03; Massa de l'element 1 kg; Volum 0.001667 m3

**mt17sch010d** m² Placa de nòduls
Dades tècniques: Cost energètic 66.746 MJ; Emissió de CO2 2.330 kg; Codi LER 17 06 04; Massa de l'element 0.69 kg; Volum 0.00115 m3
Residus:
- embalatge: re170203 Plàstic; rendiment 0.034 kg

**mt09mal020a** m³ Morter autoanivellant
Dades tècniques: Cost energètic 1365.000 MJ; Emissió de CO2 105.000 kg; Codi LER 17 01 01; Massa de l'element 2100 kg; Volum 1.4 m3

**mt08aaa010a** m³ Aigua
Dades tècniques: Cost energètic 60.000 MJ; Emissió de CO2 30.000 kg

**mt15res300d** m² Làmina impermeabilitzant
Dades tècniques: Cost energètic 237.632 MJ; Emissió de CO2 8.474 kg; Codi LER 17 06 04; Massa de l'element 1.71 kg; Volum 0.00285 m3
Residus:
- embalatge: re170203 Plàstic; rendiment 0.034 kg

**mt09mcr010** kg Adhesiu cimentós d'ús exclusiu per a interiors i apte per a calefacció per terra radiant
Dades tècniques: Cost energètic 3.871 MJ; Emissió de CO2 0.344 kg; Codi LER 17 09 04; Massa de l'element 1 kg; Volum 0.000667 m3
Residus:
- embalatge: re170203 Plàstic; rendiment 0.003 kg
