# Sistema de calefacció per terra radiant elèctric, en sec

- Propietat de l'arxiu: CYPE Ingenieros S.A.
- Format: FIEBDC-3/2016
- Programa: Generador de preus de la construcció. CYPE Ingenieros, S.A.
- Data: 04/07/2024
- Divisa: EUR
- Costos indirectes: 3 %
- IVA: 21 %

## I Instal·lacions

### IC Calefacció, refrigeració, climatització i A.C.S.

#### ICM Emissors elèctrics per a calefacció

**ICM055** m² Sistema de calefacció per terra radiant elèctric, en sec.
Sistema Schlüter-DITRA-HEAT-PS "SCHLÜTER-SYSTEMS" de calefacció per terra radiant elèctric, compost per làmina de polipropilè, model Schlüter-DITRA-HEAT-DH PS 512M, subministrada en rotllos de 12,5x0,98 m i 5,5 mm de gruix, adherida al suport, i cable calefactor elèctric, model Schlüter-DITRA-HEAT-DH E CHC 4, amb una potència de 80 W/m², per recobrir amb una base de paviment en capa fina i un solat de pedra natural o de rajoles ceràmiques (no inclosos en aquest preu).
Inclou: Neteja i preparació de la superfície suport. Col·locació i fixació de la làmina de desolidarització. Col·locació del cable calefactor sobre la làmina de desolidarització. Connexionat i comprovació del seu correcte funcionament.
Criteri d'amidament de projecte: Superfície útil, mesura segons documentació gràfica de Projecte.
Criteri de mesura d'obra: Es mesurarà la superfície realment executada segons especificacions de Projecte.

| Codi | Ut | Descripció | Rendiment | Preu | Import |
|---|---|---|---|---|---|
| mt38sch085x | m² | Làmina de polipropilè, model Schlüter-DITRA-HEAT-DH PS 512M, subministrada en rotllos de 12,5x0,98 m i 5,5 mm de gruix "SCHLÜTER-SYSTEMS", d'estructura nodular en la seva cara superior i revestida de geotèxtil no teixit autoadhesiu en la seva cara inferior, per a suport del cable calefactor elèctric Schlüter-DITRA-HEAT-E-HK, amb funcions de desolidarització i equilibri de la pressió de vapor, subministrada en rotllos de 12,5x0,98 m i 5,5 mm de gruix. (material) | 1 | 31.58 | 31.580 |
| mt38sch400eaw | U | Bobina de cable calefactor elèctric, model Schlüter-DITRA-HEAT-DH E CHC 4 "SCHLÜTER-SYSTEMS", amb una potència de 80 W/m², per a calefacció de 0,4 m² amb una potència total de 30 W, una longitud total de 4 m i una longitud de cable fred de 4 m, per a instal·lació sobre làmina de desolidarització Schlüter-DITRA-HEAT, amb peça de connexió en un extrem. (material) | 2.5 | 122.88 | 307.200 |
| mo004 | h | Oficial 1ª calefactor. (mà d'obra) | 0.257 | 29.34 | 7.540 |
| mo103 | h | Ajudant calefactor. (mà d'obra) | 0.257 | 25.25 | 6.489 |
| % | % | Costos directes complementaris | 2 % | 352.809 | 7.056 |
|  |  | Costos directes |  |  | 359.865 |

Residus:
- col·locació: mt38sch085x; factor de residu 0.035

## Recursos

**mt38sch085x** m² Làmina de polipropilè
Dades tècniques: Cost energètic 138.228 MJ; Emissió de CO2 4.389 kg; Codi LER 17 06 04; Massa de l'element 1.452 kg; Volum 0.00242 m3
Residus:
- embalatge: re170203 Plàstic. (component de residu); rendiment 0.034 kg; Codi LER 17 02 03; Massa de l'element 1 kg; Volum 0.001667 m3
