# Equip de control per a sistema d'il·luminació Schlüter-LIPROTEC "SCHLÜTER-SYSTEMS"

- Propietat de l'arxiu: CYPE Ingenieros S.A.
- Format: FIEBDC-3/2016
- Programa: Generador de preus de la construcció. CYPE Ingenieros, S.A.
- Data: 04/07/2024
- Divisa: EUR
- Costos indirectes: 3 %
- IVA: 21 %

## I Instal·lacions

### II Il·luminació

#### III Interior

**III310** U Equip de control per a sistema d'il·luminació Schlüter-LIPROTEC "SCHLÜTER-SYSTEMS".
Equip de control per radiofreqüència, per a sistema d'il·luminació Schlüter-LIPROTEC "SCHLÜTER-SYSTEMS", format per control per radiofreqüència, amb comandament a distància, amb alimentació a piles i receptor de 24 V, Schlüter-LT EBR 1.
Criteri de valoració econòmica: El preu no inclou la canalització ni el cablejat.
Inclou: Replanteig. Muntatge, connexionat i comprovació del seu correcte funcionament.
Criteri d'amidament de projecte: Nombre d'unitats previstes, segons documentació gràfica de Projecte.
Criteri de mesura d'obra: Es mesurarà el nombre d'unitats realment executades segons especificacions de Projecte.

| Codi | Ut | Descripció | Rendiment | Preu | Import |
|---|---|---|---|---|---|
| mt34sch207a | U | Control per radiofreqüència, amb comandament a distància, amb alimentació a piles i receptor de 24 V, Schlüter-LT EBR 1 "SCHLÜTER-SYSTEMS", abast de 10 m, càrrega màxima de 180 W, grau de protecció IP63, temperatura de treball entre -20°C i 50°C, per a regulació de tires de led de color blanc de 24 m de longitud màxima, amb fins a dos dispositius amb sistema operatiu iOS o Android, simultàniament connectats via Bluetooth, amb suport mural per a comandament a distància i regletes de connexió ràpida. (material) | 1 | 191.13 | 191.130 |
| mo003 | h | Oficial 1ª electricista. (mà d'obra) | 0.032 | 29.34 | 0.939 |
| mo102 | h | Ajudant electricista. (mà d'obra) | 0.032 | 25.25 | 0.808 |
| % | % | Costos directes complementaris | 2 % | 192.877 | 3.858 |
|  |  | Costos directes |  |  | 196.735 |
