# Aïllament tèrmic de sòls flotants, amb plaques de nodules en poliestirè

- Propietat de l'arxiu: CYPE Ingenieros S.A.
- Format: FIEBDC-3/2016
- Programa: Generador de preus de la construcció. CYPE Ingenieros, S.A.
- Data: 04/07/2024
- Divisa: EUR
- Costos indirectes: 3 %
- IVA: 21 %

## N Aïllaments e impermeabilitzacions

### NA Aïllaments tèrmics

#### NAL Sòls flotants

**NAL035** m² Aïllament tèrmic de sòls flotants, amb plaques de nodules en poliestirè.
Aïllament tèrmic de sòls flotants, sistema Schlüter-BEKOTEC "SCHLÜTER-SYSTEMS", format per cinta perimetral d'escuma de polietilè reticulada de cel·les tancades, de 8x100 mm, amb film de polietilè en el peu, amb adhesiu per a fixació al parament vertical, model Schlüter-BEKOTEC-BRSK 810, placa de nòduls, de poliestirè expandit (EPS), 75,5x106 cm, model Schlüter-BEKOTEC-EN 2520 P.
Inclou: Neteja i preparació de la superfície suport. Replanteig i tall de l'aïllament. Fixació del sòcol perimetral. Col·locació de l'aïllament i els seus complements.
Criteri d'amidament de projecte: Superfície mesurada segons documentació gràfica de Projecte.
Criteri de mesura d'obra: Es mesurarà la superfície realment executada segons especificacions de Projecte.

| Codi | Ut | Descripció | Rendiment | Preu | Import |
|---|---|---|---|---|---|
| mt17sch010d | m² | Placa de nòduls, de poliestirè expandit (EPS), 75,5x106 cm, model Schlüter-BEKOTEC-EN 2520 P "SCHLÜTER-SYSTEMS", per a tub de 16 mm de diàmetre, pas del tub múltiple de 7,5 cm, unió entre plaques mitjançant encadellat, adequada per a bases de paviment de morter de ciment convencional. (material) | 1 | 19.6 | 19.600 |
| mt38sch030b | m | Cinta perimetral d'escuma de polietilè reticulada de cel·les tancades, de 8x100 mm, amb film de polietilè en el peu, amb adhesiu per a fixació al parament vertical, model Schlüter-BEKOTEC-BRSK 810 "SCHLÜTER-SYSTEMS". (material) | 0.6 | 1.44 | 0.864 |
| mo054 | h | Oficial 1ª muntador d'aïllaments. (mà d'obra) | 0.068 | 29.34 | 1.995 |
| mo101 | h | Ajudant muntador d'aïllaments. (mà d'obra) | 0.068 | 25.28 | 1.719 |
| % | % | Costos directes complementaris | 2 % | 24.178 | 0.484 |
|  |  | Costos directes |  |  | 24.662 |

Residus:
- col·locació: mt17sch010d; factor de residu 0.024
- col·locació: mt38sch030b; factor de residu 0.0599286

## Recursos

**mt17sch010d** m² Placa de nòduls
Dades tècniques: Cost energètic 66.746 MJ; Emissió de CO2 2.330 kg; Codi LER 17 06 04; Massa de l'element 0.69 kg; Volum 0.00115 m3
Residus:
- embalatge: re170203 Plàstic. (component de residu); rendiment 0.034 kg; Codi LER 17 02 03; Massa de l'element 1 kg; Volum 0.001667 m3

**mt38sch030b** m Cinta perimetral d'escuma de polietilè reticulada de cel·les tancades
Dades tècniques: Cost energètic 7.776 MJ; Emissió de CO2 0.277 kg; Codi LER 17 06 04; Massa de l'element 0.056 kg; Volum 0.000093 m3
Residus:
- embalatge: re170203 Plàstic; rendiment 0.001 kg
