# Drenatge baix revestiment ceràmic o de pedra natural, amb làmines drenants

- Propietat de l'arxiu: CYPE Ingenieros S.A.
- Format: FIEBDC-3/2016
- Programa: Generador de preus de la construcció. CYPE Ingenieros, S.A.
- Data: 24/01/2025
- Divisa: EUR
- Costos indirectes: 3 %
- IVA: 21 %

## N Aïllaments e impermeabilitzacions

### ND Drenatges

#### NDN Terres

**NDN005** m² Drenatge baix revestiment ceràmic o de pedra natural, amb làmines drenants.
Drenatge baix revestiment ceràmic o de pedra natural, amb làmina drenant d'estructura nodular de polietilè, Schlüter-DITRA-DRAIN 4 "SCHLÜTER-SYSTEMS", amb nòduls de 4 mm d'altura, revestida de geotèxtil no teixit de polipropilè en una de les seves cares, fixada al suport amb adhesiu cimentós d'enduriment normal, C1, color gris, estès amb plana dentada i segellat de juntes amb cinta autoadhesiva, Schlüter-DITRA-DRAIN-STUV KB 90.
Inclou: Tall i preparació de la làmina. Estès de l'adhesiu cimentós sobre la superfície suport. Col·locació de la làmina. Col·locació de la cinta autoadhesiva per a segellat de junts.
Criteri d'amidament de projecte: Superfície mesurada segons documentació gràfica de Projecte.
Criteri de mesura d'obra: Es mesurarà la superfície realment executada segons especificacions de Projecte.

| Codi | Ut | Descripció | Rendiment | Preu | Import |
|---|---|---|---|---|---|
| mt09mcr021g | kg | Adhesiu cimentós d'enduriment normal, C1, segons UNE-EN 12004, color gris. (material) | 2 | 0.35 | 0.700 |
| mt15res310b | m² | Làmina drenant d'estructura nodular de polietilè, Schlüter-DITRA-DRAIN 4 "SCHLÜTER-SYSTEMS", amb nòduls de 4 mm d'altura, revestida de geotèxtil no teixit de polipropilè en una de les seves cares, subministrada en rotllos de 25 m de longitud. (material) | 1.05 | 21.83 | 22.922 |
| mt15res315b | m | Cinta autoadhesiva, Schlüter-DITRA-DRAIN-STUV KB 90 "SCHLÜTER-SYSTEMS", de 90 mm d'amplada, subministrada en rotllos de 30 m de longitud. (material) | 0.25 | 7.22 | 1.805 |
| mo029 | h | Oficial 1ª aplicador de làmines impermeabilitzants. (mà d'obra) | 0.13 | 29.67 | 3.857 |
| mo067 | h | Ajudant aplicador de làmines impermeabilitzants. (mà d'obra) | 0.13 | 26.39 | 3.431 |
| % | % | Costos directes complementaris | 2 % | 32.715 | 0.654 |
|  |  | Costos directes |  |  | 33.369 |

Residus:
- col·locació: mt09mcr021g Adhesiu cimentós d'enduriment normal, C1, segons UNE-EN 12004, color gris; factor de residu 0.07
- col·locació: mt15res315b; factor de residu 0.0274074

## Recursos

**mt09mcr021g** kg Adhesiu cimentós d'enduriment normal, C1, segons UNE-EN 12004, color gris
Dades tècniques: Cost energètic 3.871 MJ; Emissió de CO2 0.344 kg; Codi LER 17 09 04; Massa de l'element 1 kg; Volum 0.000667 m3
Residus:
- embalatge: re170203 Plàstic. (component de residu); rendiment 0.003 kg; Codi LER 17 02 03; Massa de l'element 1 kg; Volum 0.001667 m3

**mt15res315b** m Cinta autoadhesiva
Dades tècniques: Cost energètic 0.262 MJ; Emissió de CO2 0.013 kg; Codi LER 17 02 03; Massa de l'element 0.0027 kg; Volum 0.000005 m3
