# Junt de dilatació en coberta plana transitable, no ventilada. Impermeabilització amb làmines de poliolefines

- Propietat de l'arxiu: CYPE Ingenieros S.A.
- Format: FIEBDC-3/2016
- Programa: Generador de preus de la construcció. CYPE Ingenieros, S.A.
- Data: 04/07/2024
- Divisa: EUR
- Costos indirectes: 3 %
- IVA: 21 %

## Q Cobertes

### QA Planes transitables, no ventilades

#### QAF Punts singulars

**QAF011** m Junt de dilatació en coberta plana transitable, no ventilada. Impermeabilització amb làmines de poliolefines.
Junt de dilatació en coberta plana transitable, no ventilada, amb solat flotant sobre suports, tipus convencional. Impermeabilització: banda de reforç Schlüter-KERDI-FLEX 125 "SCHLÜTER-SYSTEMS", de 125 mm d'amplada i 0,3 mm de gruix, fixada al suport amb adhesiu bicomponent Schlüter-KERDI-COLL-L "SCHLÜTER-SYSTEMS", formant una manxa sense adherir en la zona de la junta; fons de juntes per closa en cordons de polietilè expandit, de 20 mm de diàmetre; i banda de terminació Schlüter-KERDI-FLEX 250 "SCHLÜTER-SYSTEMS", de 250 mm d'amplada i 0,3 mm de gruix fixada a la impermeabilització contínua de la coberta, amb adhesiu bicomponent Schlüter-KERDI-COLL-L "SCHLÜTER-SYSTEMS", formant una manxa sense adherir en la zona de la junta, sobre el cordó de reblert.
Inclou: Neteja i preparació de la superfície. Col·locació de la banda de reforç amb adhesiu cimentós. Col·locació del cordó de reblert a l'interior del junt. Col·locació de la banda de terminació amb adhesiu cimentós.
Criteri d'amidament de projecte: Longitud mesurada en projecció horitzontal, segons documentació gràfica de Projecte.
Criteri de mesura d'obra: Es mesurarà en projecció horitzontal, la longitud realment executada segons especificacions de Projecte.

| Codi | Ut | Descripció | Rendiment | Preu | Import |
|---|---|---|---|---|---|
| mt15res060d | kg | Adhesiu bicomponent, Schlüter-KERDI-COLL-L "SCHLÜTER-SYSTEMS", a base d'una dispersió acrílica sense dissolvents i pols de ciment, per la closa de juntes. (material) | 0.7 | 11.92 | 8.344 |
| mt15res030i | m | Banda de reforç flexible, Schlüter-KERDI-FLEX 125 "SCHLÜTER-SYSTEMS", de 125 mm d'amplada i 0,3 mm de gruix, per a segellat de juntes de moviment, subministrada en rotllos de 30 m de longitud. (material) | 1.05 | 6.84 | 7.182 |
| mt15sja030bb | m | Fons de juntes per closa en cordons de polietilè expandit, de 20 mm de diàmetre, per a limitar la profunditat de la junta de dilatació. (material) | 1.05 | 0.24 | 0.252 |
| mt15res030l | m | Banda de reforç flexible, Schlüter-KERDI-FLEX 250 "SCHLÜTER-SYSTEMS", de 250 mm d'amplada i 0,3 mm de gruix, per a segellat de juntes de moviment, subministrada en rotllos de 30 m de longitud. (material) | 1.05 | 12.45 | 13.073 |
| mo029 | h | Oficial 1ª aplicador de làmines impermeabilitzants. (mà d'obra) | 0.131 | 28.42 | 3.723 |
| mo067 | h | Ajudant aplicador de làmines impermeabilitzants. (mà d'obra) | 0.131 | 25.28 | 3.312 |
| % | % | Costos directes complementaris | 2 % | 35.886 | 0.718 |
|  |  | Costos directes |  |  | 36.604 |

Residus:
- col·locació: mt15res030i; factor de residu 0.0592857
- col·locació: mt15sja030bb; factor de residu 0.044
- col·locació: mt15res030l; factor de residu 0.0586744

## Recursos

**mt15res030i** m Banda de reforç flexible
Dades tècniques: Cost energètic 3.019 MJ; Emissió de CO2 0.109 kg; Codi LER 17 06 04; Massa de l'element 0.021 kg; Volum 0.000035 m3
Residus:
- embalatge: re170203 Plàstic. (component de residu); rendiment 0.001 kg; Codi LER 17 02 03; Massa de l'element 1 kg; Volum 0.001667 m3

**mt15sja030bb** m Fons de juntes per closa en cordons de polietilè expandit
Dades tècniques: Cost energètic 8.448 MJ; Emissió de CO2 0.033 kg; Codi LER 17 02 03; Massa de l'element 0.022 kg; Volum 0.000037 m3
Residus:
- embalatge: re170201 Fusta. (component de residu); rendiment 0.04 kg; Codi LER 17 02 01; Massa de l'element 1 kg; Volum 0.000909 m3

**mt15res030l** m Banda de reforç flexible
Dades tècniques: Cost energètic 6.075 MJ; Emissió de CO2 0.218 kg; Codi LER 17 06 04; Massa de l'element 0.043 kg; Volum 0.000072 m3
Residus:
- embalatge: re170203 Plàstic; rendiment 0.002 kg
