# Junt de dilatació en coberta plana no transitable, no ventilada. Impermeabilització amb làmines de poliolefines

- Propietat de l'arxiu: CYPE Ingenieros S.A.
- Format: FIEBDC-3/2016
- Programa: Generador de preus de la construcció. CYPE Ingenieros, S.A.
- Data: 04/07/2024
- Divisa: EUR
- Costos indirectes: 3 %
- IVA: 21 %

## Q Cobertes

### QD Planes no transitables, no ventilades

#### QDF Punts singulars

**QDF011** m Junt de dilatació en coberta plana no transitable, no ventilada. Impermeabilització amb làmines de poliolefines.
Junt de dilatació en coberta plana no transitable, no ventilada, amb grava, tipus invertida. Impermeabilització: banda de reforç Schlüter-KERDI-FLEX 125 "SCHLÜTER-SYSTEMS", de 125 mm d'amplada i 0,3 mm de gruix, fixada al suport amb adhesiu bicomponent Schlüter-KERDI-COLL-L "SCHLÜTER-SYSTEMS", formant una manxa sense adherir en la zona de la junta; fons de juntes per closa en cordons de polietilè expandit, de 25 mm de diàmetre; i banda de terminació Schlüter-KERDI-FLEX 125 "SCHLÜTER-SYSTEMS", de 125 mm d'amplada i 0,3 mm de gruix fixada a la impermeabilització contínua de la coberta, amb adhesiu bicomponent Schlüter-KERDI-COLL-L "SCHLÜTER-SYSTEMS", formant una manxa sense adherir en la zona de la junta, sobre el cordó de reblert.
Inclou: Neteja i preparació de la superfície. Col·locació de la banda de reforç amb adhesiu cimentós. Col·locació del cordó de reblert a l'interior del junt. Col·locació de la banda de terminació amb adhesiu cimentós.
Criteri d'amidament de projecte: Longitud mesurada en projecció horitzontal, segons documentació gràfica de Projecte.
Criteri de mesura d'obra: Es mesurarà en projecció horitzontal, la longitud realment executada segons especificacions de Projecte.

| Codi | Ut | Descripció | Rendiment | Preu | Import |
|---|---|---|---|---|---|
| mt15res060d | kg | Adhesiu bicomponent, Schlüter-KERDI-COLL-L "SCHLÜTER-SYSTEMS", a base d'una dispersió acrílica sense dissolvents i pols de ciment, per la closa de juntes. (material) | 0.5 | 11.92 | 5.960 |
| mt15res030i | m | Banda de reforç flexible, Schlüter-KERDI-FLEX 125 "SCHLÜTER-SYSTEMS", de 125 mm d'amplada i 0,3 mm de gruix, per a segellat de juntes de moviment, subministrada en rotllos de 30 m de longitud. (material) | 2.1 | 6.84 | 14.364 |
| mt15sja030cd | m | Fons de juntes per closa en cordons de polietilè expandit, de 25 mm de diàmetre, per a limitar la profunditat de la junta de dilatació. (material) | 1.05 | 0.4 | 0.420 |
| mo029 | h | Oficial 1ª aplicador de làmines impermeabilitzants. (mà d'obra) | 0.134 | 28.42 | 3.808 |
| mo067 | h | Ajudant aplicador de làmines impermeabilitzants. (mà d'obra) | 0.134 | 25.28 | 3.388 |
| % | % | Costos directes complementaris | 2 % | 27.940 | 0.559 |
|  |  | Costos directes |  |  | 28.499 |

Residus:
- col·locació: mt15res030i; factor de residu 0.0592857
- col·locació: mt15sja030cd; factor de residu 0.044

## Recursos

**mt15res030i** m Banda de reforç flexible
Dades tècniques: Cost energètic 3.019 MJ; Emissió de CO2 0.109 kg; Codi LER 17 06 04; Massa de l'element 0.021 kg; Volum 0.000035 m3
Residus:
- embalatge: re170203 Plàstic. (component de residu); rendiment 0.001 kg; Codi LER 17 02 03; Massa de l'element 1 kg; Volum 0.001667 m3

**mt15sja030cd** m Fons de juntes per closa en cordons de polietilè expandit
Dades tècniques: Cost energètic 10.093 MJ; Emissió de CO2 0.091 kg; Codi LER 17 02 03; Massa de l'element 0.034 kg; Volum 0.000057 m3
Residus:
- embalatge: re170201 Fusta. (component de residu); rendiment 0.04 kg; Codi LER 17 02 01; Massa de l'element 1 kg; Volum 0.000909 m3
