# Acabat d'esglaó amb revestiment ceràmic o de pedra natural, mitjançant perfil preformat amb banda antilliscant de PVC

- Propietat de l'arxiu: CYPE Ingenieros S.A.
- Format: FIEBDC-3/2016
- Programa: Generador de preus de la construcció. CYPE Ingenieros, S.A.
- Data: 24/01/2025
- Divisa: EUR
- Costos indirectes: 3 %
- IVA: 21 %

## R Revestiments i extradossats

### RE Esglaons

#### REA Rematades

**REA031** m Acabat d'esglaó amb revestiment ceràmic o de pedra natural, mitjançant perfil preformat amb banda antilliscant de PVC.
Formació d'acabat d'esglaó amb revestiment ceràmic o de pedra natural, mitjançant perfil d'acer inoxidable AISI 304, acabat raspallat, Schlüter-TREP-GLS EB 90 GS "SCHLÜTER-SYSTEMS", de 9 mm d'altura i 30 mm d'amplada, amb banda antilliscant de PVC, color negre grafit RAL 9011, d'adherència R-10, segons DIN 51130, i perforacions trapezoïdals per a la seva fixació. Inclús neteja i preparació de la superfície suport, replanteig i fixació del perfil amb adhesiu i resolució de trobades.
Inclou: Neteja i preparació de la superfície suport. Replanteig. Tall, col·locació i fixació del perfil. Resolució de trobades.
Criteri d'amidament de projecte: Longitud mesurada segons documentació gràfica de Projecte.
Criteri de mesura d'obra: Es mesurarà la longitud realment executada segons especificacions de Projecte.

| Codi | Ut | Descripció | Rendiment | Preu | Import |
|---|---|---|---|---|---|
| mt18jrs230qae2 | m | Perfil d'acer inoxidable AISI 304, acabat raspallat, Schlüter-TREP-GLS EB 90 GS "SCHLÜTER-SYSTEMS", de 9 mm d'altura i 30 mm d'amplada, amb banda antilliscant de PVC, color negre grafit RAL 9011, d'adherència R-10, segons DIN 51130, i perforacions trapezoïdals per a la seva fixació, subministrat en barres de 2,5 m de longitud, per a acabat d'esglaó amb revestiment ceràmic o de pedra natural. (material) | 1.05 | 44.44 | 46.662 |
| mo023 | h | Oficial 1ª enrajolador. (mà d'obra) | 0.07 | 29.67 | 2.077 |
| % | % | Costos directes complementaris | 2 % | 48.739 | 0.975 |
|  |  | Costos directes |  |  | 49.714 |

Residus:
- col·locació: mt18jrs230qae2; factor de residu 0.0045

## Recursos

**mt18jrs230qae2** m Perfil d'acer inoxidable AISI 304
Dades tècniques: Cost energètic 24.585 MJ; Emissió de CO2 3.538 kg; Codi LER 17 04 05; Massa de l'element 0.5 kg; Volum 0.000238 m3
Residus:
- embalatge: re170203 Plàstic. (component de residu); rendiment 0.008 kg; Codi LER 17 02 03; Massa de l'element 1 kg; Volum 0.001667 m3
