# Remate de peldaño con revestimiento de caucho, de linóleo o vinílico, mediante perfil preformado

- Propietat de l'arxiu: CYPE Ingenieros S.A.
- Format: FIEBDC-3/2016
- Programa: Generador de preus de la construcció. CYPE Ingenieros, S.A.
- Data: 04/06/2025
- Divisa: EUR
- Costos indirectes: 3 %
- IVA: 21 %

## R Revestiments i extradossats

### RE Esglaons

#### REA Rematades

**REA040** m Remate de peldaño con revestimiento de caucho, de linóleo o vinílico, mediante perfil preformado.
Remate de peldaño con revestimiento de caucho, de linóleo o vinílico, mediante perfil d'alumini anoditzat, imitació metall cromat, acabat raspallat, antilliscant, Schlüter-VINPRO-STEP 30 ACGB "SCHLÜTER-SYSTEMS", de 3 mm d'altura, amb perforacions per a la seva fixació, fijado mecánicamente.
Inclou: Neteja i preparació de la superfície suport. Replanteig. Tall, col·locació i fixació del perfil.
Criteri d'amidament de projecte: Longitud mesurada segons documentació gràfica de Projecte.
Criteri de mesura d'obra: Es mesurarà la longitud realment executada segons especificacions de Projecte.

| Codi | Ut | Descripció | Rendiment | Preu | Import |
|---|---|---|---|---|---|
| mt18jrs770dao1 | m | Perfil d'alumini anoditzat, imitació metall cromat, acabat raspallat, antilliscant, Schlüter-VINPRO-STEP 30 ACGB "SCHLÜTER-SYSTEMS", de 3 mm d'altura, amb perforacions per a la seva fixació, subministrat en barres de 2,5 m de longitud, per a acabat d'esglaó amb revestiment de cautxú, de linòleum i vinílics, amb elements de fixació. (material) | 1.05 | 10.38 | 10.899 |
| mo023 | h | Oficial 1ª enrajolador. (mà d'obra) | 0.07 | 29.67 | 2.077 |
| % | % | Costos directes complementaris | 2 % | 12.976 | 0.260 |
|  |  | Costos directes |  |  | 13.236 |

Residus:
- col·locació: mt18jrs770dao1; factor de residu 0.024

## Recursos

**mt18jrs770dao1** m Perfil d'alumini anoditzat
Dades tècniques: Cost energètic 25.921 MJ; Emissió de CO2 1.939 kg; Codi LER 17 04 02; Massa de l'element 0.22 kg; Volum 0.000147 m3
Residus:
- embalatge: re170203 Plàstic. (component de residu); rendiment 0.008 kg; Codi LER 17 02 03; Massa de l'element 1 kg; Volum 0.001667 m3
