# Entornpeu d'acer inoxidable

- Propietat de l'arxiu: CYPE Ingenieros S.A.
- Format: FIEBDC-3/2016
- Programa: Generador de preus de la construcció. CYPE Ingenieros, S.A.
- Data: 04/07/2024
- Divisa: EUR
- Costos indirectes: 3 %
- IVA: 21 %

## R Revestiments i extradossats

### RS Paviments

#### RSD Acabats de paviment

**RSD010** m Entornpeu d'acer inoxidable.
Entornpeu d'acer inoxidable AISI 304, acabat raspallat, Schlüter-DESIGNBASE-SL 110 EB "SCHLÜTER-SYSTEMS", de 110 mm d'altura i 10,5 mm d'amplada a la base. COL·LOCACIÓ: amb adhesiu.
Inclou: Neteja i preparació de la superfície suport. Replanteig. Tall de l'entornpeu. Col·locació i fixació de l'entornpeu. Resolució de cantonades i trobades. Neteja final.
Criteri d'amidament de projecte: Longitud mesurada segons documentació gràfica de Projecte, sense incloure buits de portes. No s'ha incrementat l'amidament per trencaments i retallades, ja que en la descomposició s'ha considerat un 5% més de peces.
Criteri de mesura d'obra: Es mesurarà la longitud realment executada segons especificacions de Projecte.

| Codi | Ut | Descripció | Rendiment | Preu | Import |
|---|---|---|---|---|---|
| mt15res070a | U | Cartutx de massilla adhesiva elàstica monocomponent, Schlüter-KERDI-FIX "SCHLÜTER-SYSTEMS", a base de polímers híbrids neutres (MS), de 290 ml, color gris o blanc i acabat brillant. (material) | 0.02 | 23.85 | 0.477 |
| mt18jrs734a | m | Entornpeu d'acer inoxidable AISI 304, acabat raspallat, Schlüter-DESIGNBASE-SL 110 EB "SCHLÜTER-SYSTEMS", de 110 mm d'altura i 10,5 mm d'amplada a la base, subministrat en barres de 2,5 m de longitud, inclús peces per a unions, resolució d'angles i terminacions. (material) | 1.05 | 46.32 | 48.636 |
| mo023 | h | Oficial 1ª enrajolador. (mà d'obra) | 0.171 | 28.42 | 4.860 |
| % | % | Costos directes complementaris | 2 % | 53.973 | 1.079 |
|  |  | Costos directes |  |  | 55.052 |

Residus:
- col·locació: mt15res070a; factor de residu 0.03
- col·locació: mt18jrs734a; factor de residu 0.0045

## Recursos

**mt15res070a** U Cartutx de massilla adhesiva elàstica monocomponent
Dades tècniques: Cost energètic 71.281 MJ; Emissió de CO2 3.482 kg; Codi LER 17 09 04; Massa de l'element 0.36 kg; Volum 0.00024 m3
Residus:
- embalatge: re170203 Plàstic. (component de residu); rendiment 0.2 kg; Codi LER 17 02 03; Massa de l'element 1 kg; Volum 0.001667 m3

**mt18jrs734a** m Entornpeu d'acer inoxidable AISI 304
Dades tècniques: Cost energètic 167.445 MJ; Emissió de CO2 24.538 kg; Codi LER 17 04 05; Massa de l'element 3.5 kg; Volum 0.001667 m3
Residus:
- embalatge: re170203 Plàstic; rendiment 0.008 kg
