# Perfil de transició

- Propietat de l'arxiu: CYPE Ingenieros S.A.
- Format: FIEBDC-3/2016
- Programa: Generador de preus de la construcció. CYPE Ingenieros, S.A.
- Data: 04/07/2024
- Divisa: EUR
- Costos indirectes: 3 %
- IVA: 21 %

## R Revestiments i extradossats

### RS Paviments

#### RSG Ceràmics

**RSG033** m Perfil de transició.
Perfil de transició entre paviments a diferent nivell, d'alumini, Schlüter-RENO-ATK 80 "SCHLÜTER-SYSTEMS", de 8 mm d'altura, amb perforacions trapezoïdals per a la seva fixació.
Inclou: Replanteig de les peces segons la seva longitud. Tall de les peces. Fixació de les peces.
Criteri d'amidament de projecte: Longitud mesurada segons documentació gràfica de Projecte.
Criteri de mesura d'obra: Es mesurarà la longitud realment executada segons especificacions de Projecte.

| Codi | Ut | Descripció | Rendiment | Preu | Import |
|---|---|---|---|---|---|
| mt18jrs040eg | m | Perfil de transició entre paviments a diferent nivell, d'alumini, Schlüter-RENO-ATK 80 "SCHLÜTER-SYSTEMS", de 8 mm d'altura, amb perforacions trapezoïdals per a la seva fixació, subministrat en barres de 2,5 m de longitud. (material) | 1.05 | 6.11 | 6.416 |
| mo023 | h | Oficial 1ª enrajolador. (mà d'obra) | 0.214 | 28.42 | 6.082 |
| % | % | Costos directes complementaris | 2 % | 12.498 | 0.250 |
|  |  | Costos directes |  |  | 12.748 |

Residus:
- col·locació: mt18jrs040eg; factor de residu 0.048

## Recursos

**mt18jrs040eg** m Perfil de transició entre paviments a diferent nivell
Dades tècniques: Cost energètic 19.852 MJ; Emissió de CO2 1.450 kg; Codi LER 17 04 02; Massa de l'element 0.173 kg; Volum 0.000115 m3
Residus:
- embalatge: re170203 Plàstic. (component de residu); rendiment 0.005 kg; Codi LER 17 02 03; Massa de l'element 1 kg; Volum 0.001667 m3
